# 440-450-KitaStorch-Elt-01
Angebotsaufforderung (GAEB DA XML 3.2, DA83)
Projekt: KitaS...
Währung: EUR
Vergabeart: Offenes Verfahren
Erstellt mit: GXML Toolbox V3.3 R20220330, ORCA AVA 25.0.5 - Professional Edition 25.00.05, 09.03.2026

## B A U V O R H A B E N
B A U V O R H A B E N
Objekt: Kita Storchennest
Wansdorfer Dorfstraße 37
Schönwalde-Glien-Wansdorf

Bauherr: Gemeinde Schönwalde Glien
Berliner Allee 7
14621 Schönwalde-Glien

Los :Elektro- und Informationstechnik

## Beschreibung des Bauvorhaben

## Ausführungsbedingungen
Ausführungsbedingungen

Die nachfolgenden Ausführungsbedingungen sind bei der Kalkulation und
der Ausführung zwingend zu berücksichtigen.

Ausführungsunterlagen

Der Auftragnehmer erhält vom Auftraggeber einen Satz
Ausführungszeichnungen, soweit nichts anderes vereinbart, als Datenfile.

Alle Maßangaben, die für die Ausführung und Koordination der Gewerke
erforderlich sind, sind vom AN eigenverantwortlich vor Beginn der Arbeiten zu prüfen.

Nachprüfung der Berechnungen/Auslegung/Planung

Die Nachprüfung der Berechnung, die Auslegung und Dimensionierung von
Anlageteilen und Sicherungsorganen sind vom AN verbindlich vorzunehmen.
Die Planer erstellten Unterlagen werden an den AN beim Vergabegespräch ausgehändigt. Die geprüften Unterlagen sind der Vordokumentation beizufügen.

Der Auftragnehmer ist verpflichtet, sofort nach Auftragserhalt die bereits erfolgte Ausführung von Schlitzen, Durchbrüchen,
Einbringungsöffnungen und ähnlichen Arbeiten an Ort und Stelle zu überprüfen, sämtliche Maße am Bau zu nehmen, und, falls erforderlich, ergänzen zu lassen. Die durch eine Unterlassung dieser Verpflichtung entstehenden Mehrkosten gehen zu Lasten des Auftragnehmers.

## Montageplanung
Montageplanung

Dem Auftragnehmer obliegt das Anfertigen ausführlicher Montage-, Werk- und Detailpläne unter Zugrundelegung der bei Beauftragung übergeben Ausführungspläne und Projektunterlagen sowie Zeichnungen einschl. die Bearbeitung des Raumlayouts und der Schemata der zu erstellenden Anlage in maßstäblicher Darstellung. Ausführung entsprechend der
Vorgaben nach Dokumentationsrichtlinie des AG.

Entsprechend dem Gesamtterminplan werden die Abgabetermine für die Ausführungs-, Montage-und Werkplanung bei der Auftragserteilung festgelegt.
Wenn nichts anderes vereinbart sind die v.g. Ausführungs und Werkpläne 2 KW nach der Beauftragung dem AG vorzulegen.

Nur auf der Grundlage dieser Pläne darf montiert werden. Sollte sich der Montageanfang aufgrund nicht vorgelegter Montageplanung verzögern, so gehen eventuelle Mehrkosten, die aus der nicht termingerechten Erstellung oder aus der Erstellung der Montageplanung von Dritten
resultieren, zu Lasten des Bieters.

Von den ggf. zu überarbeitenden Montageplänen ist ein farbig angelegter Satz an die Bauleitung zu übergeben. Dasselbe gilt für alle Planänderungen und Ergänzungen.

Der AN verpflichtet sich weiterhin, auf der Basis der vom Planer
erstellten Planunterlagen seine Montagepläne maßstäblich zu erstellen.
Diese sind gemäß vertraglicher Vereinbarungen vor Verwendung auf der Baustelle zur Genehmigung vorzulegen. Es darf prinzipiell nur nach geprüften und freigegebenen Plänen gearbeitet werden. Die Gewährleistung im Sinne der VOB wird davon nicht berührt.

Stückliste (Komponentenliste)

Es ist eine Komponentenliste, gemäß Anlagenkennzeichnung zu erstellen, auf welcher alle Geräte- und Einbauteile mit den zugehörigen technischen Daten und Herstellerangaben ersichtlich sind.

Ersatzteilliste / Ersatzteilangebot

Bei Beginn Probebetrieb sind eine Ersatzteilliste und ein
Ersatzteilangebot dem Auftraggeber vorzulegen.Ein Rechtsanspruch auf Bestellung der Ersatzteile bei dem AN besteht nicht.

Angaben zu Elektro-, MSR-Technik

Der AN ist verpflichtet, alle zur Elektro- und MSR-Technik
erforderlichen Angaben - insbesondere Leistungsbedarf, Schaltschrankmaße - eigenverantwortlich zu prüfen und in seine Montageplanung einzuarbeiten.

Plan Erstellung

Zeichnungen und Schaltpläne sind in AUTO-CAD mindestens Version 2020 zu erarbeiten und mit der Dokumentation auf Datenträger zu übergeben.

E-Schaltpläne sind mit einem Elektroplanungsprogramm, vorzugsweise WS-CAD zu erstellen diese Dateien sind zusätzlich den Revisionsunterlagen beizufügen.

## Abnahme und Übergabe (auch Fremdprüfung durch Dritte)
Abnahme und Übergabe (auch Fremdprüfung durch Dritte)

Eine Woche vor der Abnahme sind die Bestandsunterlagen einschließlich Bestandszeichnungen im Detail wie im Leistungsverzeichnis beschrieben, gemäß Doku-Richtlinie zur Prüfung vorzulegen. Gewünschte Änderungen
sind umgehend auszuführen.

Die Abnahmen erstrecken sich auf folgende Punkte:
- Vollständigkeit und Richtigkeit
- Funktion
- Reinheit
- Kennzeichnung
- Dokumentation
- Bedienvorschriften
- Einweisungsprotokolle
- Service- und Wartungsvorschriften

Nicht vorliegende bzw. unvollständige Bestandsunterlagen bewirken den Abbruch der Abnahme.

Der Auftragnehmer hat eine funktionsfähige, betriebssichere Gesamtanlage vorzuführen und zu übergeben.

Es erfolgt förmliche Abnahme gemäß VOB.

Vor Abnahme muss ein ausreichender Probebetrieb (5 Arbeitstage) durch den Auftragnehmer erfolgt sein und zwar unter Betriebsbedingungen.

Vor Abnahme muss eine ausreichende Einweisung des Bedienungs- und Wartungspersonals erfolgt sein. Die Einweisung kann im Zuge der Inbetriebnahme und des Probebetriebes erfolgen. Hierüber ist eine
schriftliche Bestätigung vorzulegen.

Liegt diese Bestätigung zur Abnahme nicht vor, so hat dies den Abbruch der Abnahme zur Folge.

Weitere generelle Voraussetzung für die förmliche Abnahme ist die Vorlage aller Prüfungszeugnisse und Werkstatteste für alle Anlagenteile, die dies erfordern.

Inbetriebnahme, Prüfung der Hardware

Eine systemweite Prüfung aller Schaltfunktionen und deren Dokumentierung ist unbedingt erforderlich. Eine stichprobenweise Inbetriebnahme ist unzulässig. Alle Geräte und Einbauteile sind in Abstimmung mit den
übrigen Gewerken auf Funktion und Ihre richtige Platzierung zu
überprüfen. Die Leistungen zur Inbetriebnahme werden nachfolgend noch näher spezifiziert.

Abrechnung

Die Schlussrechnungslegung erfolgt nach erfolgreicher Abnahme und Inbetriebnahme.

Aufmaß

Die Aufnahme des  Aufmaßes erfolgt vor Ort. Das Aufmaß ist durch den Bieter vorzubereiten und bei der Projektleitung anzumelden.

## Dokumentation
Dokumentation

Die Dokumentation ist gemäß Dokumentationsrichtlinie zu erstellen. Diese wird bei Auftagserteilung an den AN ausgehändigt.

Die Dokumentation enthält weitestgehend folgende Punkte und sind spätestens zum Zeitpunkt der Schlussrechnung einzureichen:

Aufmasszusammenstellung 3-fach
Dokumentation 3-fach komplett in deutscher Sprache sowie eine Kopie auf Datenträger (CD) als pdf-Datei.

Alle Anweisungen und Pläne sind in deutscher Sprache abzufassen und sollen in Ordnern einsortiert und mit einem vorschriftsmäßigen Inhaltsverzeichnis versehen sein. Sie müssen mindestens enthalten:

- Anlagenbeschreibung

- Verteilerpläne

- Schemapläne

- Installationspläne mit allen
  Einrichtungen die den letztgültigen Ausführungsstand in
  räumlicher und funktioneller Hinsicht darstellen und auf den
  Architekturbestandsplänen basieren.

-  Ein zusätzlicher Satz Funktions- und Schalt- Schemata, in
  Hartkunststoff eingeschweißt, ist in der jeweiligen Zentrale
  anzubringen.

- Ein zusätzlicher Satz aufgeführten Elektropläne ist in den
  Zeichnungstaschen der Schaltschränke zu hinterlegen.
  (Elektroschaltpläne; Stromlaufpläne; Anschlusspläne)

- Betriebs- und Wartungsanweisungen eindeutig beschriftet für
  jedes einzelne Gerät. Anlagenschemata und
  Betriebsbeschreibungen über den Aufbau und die
  bestimmungsgemäße Funktion der einzelnen Anlagen. Soweit
  diese Funktion oder der Stillstand der Anlagen durch
  besondere Umstände beeinflußt wird, ist dieser Sachverhalt
  genau zu beschreiben.

- Protokolle der im Zusammenhang mit Funktionsprüfungen,
  Inbetriebnahme und Einregulierung durchgeführten
  Messungen und Einstellungen.

- Wartungsplan mit sämtlichen Wartungszyklen, aus denen
  jedes regelmäßige Bedienen und Warten hervorgeht. Dabei
  sind die Kriterien der Betriebssicherheit und der
  wirtschaftlichen Betriebsführung besonders hervorzuheben.
  Für Wartungs-arbeiten ist in jedem Einzelfall die
  Abhängigkeit von der Zeit- bzw. Betriebsdauer anzugeben.
  Dort, wo unterlassene und/oder unsachgemäße Wartung
  Schäden bewirken kann, ist der Betreiber auf regelmäßige
  Kontrollen oder Prüfungen detailliert hinzuweisen.

- Technische Daten des Herstellers von jedem Teil der
  Ausrüstung einschl. Adresse und Telefonnummer.

- Vollständige Teileliste, empfohlene Ersatzteile für einjährigen
  Betrieb.

- Schalt-, und Einstellprotokolle.

- Sollwertlisten.

- Funktionsschema

-  Bescheinigungen über erfolgreiche Prüfungen und
  behördliche Abnahmen, die der AN zu veranlassen bzw.
  durchzuführen hatte.

## 01 Los: Elektro- und Informationstechnik

### Teil 01 Teil 01, Starkstrominstallation

#### Titel 01.01 Titel 01, Baustelleneinrichtung

*Hinweis: Kalkulationshinweis Baustelleinrichtung*
Kalkulationshinweis Baustelleinrichtung
Für die Stromversorgung der Baustelle ist nach Aufforderung durch die Bauleitung eine
Baustromversorgung zu erstellen.
Die Baubeleuchtung erhält ein separates Netz.
Die Baubeleuchtung ist nach Angaben der Bauleitung in
den Verkehrwegen, sowie in allen Treppenhäusern und auch teilweise im Außenbereich zu
installieren.

Die Anlage ist über die gesamte Bauzeit zur Verfügung
zu stellen. Einschließlich der Bauzeit für die Ausbauphase.

Die Baustromversorgung ist entsprechend den gültigen
VDE- und UVV-Vorschriften zu errichten, z. B. VDE 0100
Teil 704, VDE 0612, VDE 0660 Teil 500 + 501, UVV - VBG
37

Schutzmaßnahmen
Als Schutzmaßnahmen gegen zu hohe Berührungsspannung
sind für Verbrauchsmittel hinter dem Baustromverteiler
nur folgende Schutzmaßnahmen zulässig:
Schutzisolierung, Schutzkleinspannung, Schutztrennung
und Abschaltung durch FI-Schutzschalter mit einem
Nennfehlerstrom von höchstens 0,03 A.

Baustellenanschluß an das Versorgungsnetz
Baustellenanschlußschränke sind getrennt von den
Baustromverteilern einzurichten. In dem Schrank sind
der Bauanschlußkasten und ein allpoliger Hauptschalter
mit erkennbarer Schaltstellung vorzusehen. Dazu kann
auch ein FI-Schutzschalter verwendet werden.
Schaltanlage und Verteiler müssen aus Metall oder aus
Isolierstoff bestehen und mindestens der Schutzart IP
43, sprühwassergeschützt, DIN 40050, entsprechen.

Leitungen
Als Zuleitung zum Anschlußschrank sowie zur Versorgung
der Baustelle sind, entsprechend der Örtlichkeiten,
schwere bzw. mittlere Gummischlauchleitungen
vorzusehen.
Im öffentlichen Straßen- und Wegebereich sind sämtliche Kabel und Leitungen aufgeständert an Masten/Kabelstützen inkl. notwendiger Rohrtraversen
zu befestigen. Diese Verlegung ist inkl. der Masten/Kabelstützen einzukalkulieren.

Beim Verbinden dieser hochgelegten oder
freihängenden Leitungen sind die Kupplungs- oder
Verbindungsstellen vom Zug zu entlasten.
Bewegliche Leitungen für Verbraucheranschlüsse müssen
mindestens den Gummischlauchleitungen HO7RN-F
entsprechen. Bei besonderer mechanischen Beanspruchung
sind Leitungen der Bauart NSSHön zu verwenden.

Installationsmaterial
Installationsschalter, Steckvorrichtungen, Abzweigdosen
und dergleichen müssen mindestens in Schutzart IP X4,
tropfwassergeschützt, ausgeführt sein.
Steckvorrichtungen müssen mit einem Isolierstoffgehäuse
VDE 0620 tauglich sein.
Nach VDE 0623 sind Steckdosen für Nennströme von 16,
32, 63, 125 und 200 A geformt. (Nennstrom nach CEE.)
Für Drehstromverbraucher müssen Steckvorrichtungen nach
VDE 0623 (CEE-Form) verwendet werden.

Betriebssicherheit
Vor Inbetriebnahme der Anlage sind die Schutzleiter-
Schutzmaßnahme, insbesondere an aufgestellten
Baustromverteilern, gegen zu hohe Berührungsspannung zu
prüfen. Es ist dabei zu ermitteln, ob die Außenleiter
und die Überstromschutzorgane richtig bemessen sind
sowie auch, ob die Schutzleiter die vorgeschriebenen
Querschnitte haben, einwandfrei verlegt und
angeschlossen sind.
Als Mindestquerschnitte sind bei geschützter Verlegung
2,5 mm² Cu und bei ungeschützter Verlegung 4 mm² Cu zu
wählen. Besser ist die Verlegung von 16 mm² Cu.
Weiterhin sind täglich vor Arbeitsbeginn die
FI-Schutzschalter durch Betätigen der Prüftaste auf
mechanische Funktion zu prüfen. Außerdem sind die
Anlagen nach der Inbetriebnahme regelmäßig durch eine
unterwiesene Person zu kontrollieren.
Dieses erfolgt durch Besichtigen der Erdungsanlage,
Verteilungen und sonstigen Anlageteilen. Bei
Großbaustellen ist in angemessenen Abständen die
elektrische Anlage wie vor der Inbetriebnahme zu
überprüfen.

Wertminderungen durch Abnutzung bzw. Beschädigung sind
in den Einheitspreisen zu berücksichtigen.
Die Einheitspreise beinhalten:
- Miete über die gesamte Bauzeit
- Wartung  und Instandhaltung über die gesamte Bauzeit
- Montage und Umsetzen nach Baufortschritt bzw. nach
  Aufforderung durch die örtliche Bauleitung (Vertreter
  des Bauherrn)
- ggf. Anmeldung der Anlage bei der EVU einschließlich Anschlußgebühr
- Demontage der Anlagenteile einschl. Kabel und
  Leitungen hat im Einverständnis mit der Vertretung
  des Bauherrn zu erfolgen. Die demontierten
  Teile sind von der Baustelle zu entfernen. Die
  Rücknahme der Materialien sind in den Einheitspreisen
  enthalten.

Die Anlage ist nach VDE 0100 Teil 704 auszuführen.
Ferner sind die Richtlinien des örtlichen EVU und die
UVV-Richtlinien zu beachten.
Im Freien sind sämtliche Kabel und Leitungen an Masten
zu befestigen. Eine Erdverlegung ist nur mit Zustimmung
der Bauleitung zulässig.
Die Anlage ist nach Fertigstellung zu überprüfen.
Die Messungen sind in ein Bautagebuch einzutragen.
Bei Erweiterung der Anlage sind im erweiterten Teil
Messungen durchzuführen.
Monatlich ist eine Inspektion, sowie die entsprechenden
Messungen durchzuführen und zu dokumentieren. Die
Kosten dafür sind in die Einheitspreise
einzukalkulieren.
Die Baubeleuchtung ist täglich auf Funktion zu
überprüfen.
Die Garantie für die Einrichtung, einschl. deren
einwandfreien Funktion, bleibt über die gesamte Bauzeit
beim Auftragnehmer. Der Auftragnehmer ist gehalten, die
Wartung, auch ohne Aufforderung durch die Bauleitung,
durchzuführen.

Anfallende Instandhaltungsarbeiten werden nicht separat
vergütet.

Im Gebäude sind die Kabel und Leitungen mit den dafür
bestimmten Bauteilen an der Decke bzw. den Wänden zu
befestigen.
Alles Befestigungsmaterial ist in den Kabelpreis
einzurechnen.

Es ist von einer Bauzeit von 6 Monaten auszugehen.
Bei Verlängerung oder Verkürzung der Bauzeit ändert sich der Preis je angefangener
Monat bzw. je angefangender Woche um 1/10 tel bzw. 1/50 zigstel der entsprechenden LV.-Pos.

**01.01.1 BAUSTELLENEINRICHTUNG**
BAUSTELLENEINRICHTUNG

Baustelleneinrichtung incl. der Vor - und Unterhaltung
der für die Durchführung der jeweiligen Lose
erforderlichen Arbeiten. Der Unternehmer hat sich vor
der Abgabe des Angebotes genauestens über die örtlichen Verhältnisse zu informieren.  Im Zuge der Bauausführung ist mit geringfügigen Umbaumaßnahmen der eigenen
Baustelleneinrichtung auf Anordnung der Bauleitung zu
rechnen. Das Umsetzen von mobilen Einrichtungen und
andere Maßnahmen sind in die Leistung des AN
eingeschlossen. Mit der Abnahme der
Baustelleneinrichtung geht die Gefahr nicht auf den AG
über. Die Abnahme der Baustelleneinrichtung kann nach
Fertigstellung der gesamten Leistung bei der Bauleitung beantragt werden. Zur Durchführung des Bauvorhabens hat sich der Bieter vor Angebotsabgabe durch
Inaugenscheinnahme des Grundstücks und des Bauwerks zu
informieren. Die Nutzung des Baugrundstücks für die
Baustelleneinrichtung darf nur in dem von der
Bauleitung genehmigten Umfange erfolgen. Grundlage ist
der Baustelleneinrichtungsplan, in dem dem AN ein Platz zugeordnet wird. Die ggf.  erforderliche Anmietung von
öffentl. Straßenland bei erhöhtem Platzbedarf, oder
Zwischenlagerungen ist Sache des AN.
bauseitige gestellte Baustelleneinrichtung:
1. Wasserversorgung
Im Bauwerk werden je Treppenhaus und Hauptpodest
Zapfstellen eingerichtet. Die Versorgung der zentralen
Sanitäreinrichtungen Wasser - Abwasser ist
Leistungsbestandteil der gesondert beauftragten
Baustelleneinrichtung.
2. Baustrom
Im Bauwerk werden je Treppenhaus
Baustromverteiler aufgestellt. Die Versorgung der
zentralen sanitären Einrichtungen ist
Leistungsbestandteil der gesondert beauftragten
Baustelleneinrichtung.
3. Sanitäre Einrichtungen
Diese Leistungen sind Bestandteil der gesondert
beauftragten Baustelleneinrichtung.
4. Gerüste Innen u. Aussen, Absturzsicherungen
Die Montage, Vorhaltung und Demontage von Gerüsten mit
den notwendigen Befestigungen erfolgt im Bereich der
Fassaden (einschließlich Balkone und
Dachdeckerfangschutz)  und  durch der gesondert
beauftragten Gerüstbaurbeiten. IAndere für die
Durchführung der Leistungen erforderlichen Rüstungen
sind Nebenleistugen gem. VOB.  Absturzsicherungen an
der Fassade und im Bereich von Deckenöffnungen
Leistungsbestandteil der gesondert beauftragten
Baustelleneinrichtung. Die Ausführung der Leistungen
muß gleitend mit den Vorleistungen erfolgen. Eine
intensive terminliche Abstimmung ist zur lückenlosen
Einhaltung der UVV erforderlich.

Arbeitsschutz:
Für die Abwicklung des Bauvohabens sind die Forderungen
der Landesbauordnung, die einschlägigen DIN-Normen
(neueste Fassung), alle Vorschriften und Empfehlungen
der einzelnen Hersteller, die Ausführung entsprechend
dem Stand der Technik sowie zum Zeitpunkt des
Vertragsabschlusses die Bestimmungen der gültigen
Fassung der VOB bindend. Die Auflagen der zuständigen
Baurechtsbehörden, des vorbeugenden Unfall- und
Brandschutzes, des Bezirksschornsteinfegersmeisters und
der Versorgungsunternehmen werden Bestandteil des
Auftrages.  Insbesonders ist die aktuelle Verordnung über Sicherheit und Gesundheitsschutz auf Baustellen
zu beachten und verantwortlich durchzuführen.

Vom AN zu erbringende Leistungen der
Baustelleneinrichtung :

- Verschmutzungen von Baustraßen, Privat- und
öffentlichen Verkehrsflächen durch den AN sind sofort
zu beseitigen, anfallende Kosten sind in die
Einheitspreise einzurechnen.
- Wöchentliche Reinigungen der gesamten Baustelle
erfolgen jeweils Freitags oder am letzten Arbeitstag
vor Feiertagen.
- Die zu reinigenden Bereiche werden entsprechend dem
Leistungsbild der einzelnen Lose und Gewerke
aufgeteilt. Der AN erklärt sich mit Angebotsabgabe mit
dieser Regelung ausdrücklich einverstanden. Kommt der
AN trotz Aufforderung diesen Verpflichtungen nicht
nach, erfolgt die Schmutzbeseitigung zu Lasten des AN
durch den AG. Sämtliche Leistungen verstehen sich
inklusive Entsorgung, Kippgebühren des anfallenden
Bauschuttes.
- Autodrehkräne für die An - Ablieferung von Material
und Montageleistungen
-  Einrichtung  von Lager- und Arbeitsplätze und deren
Schutz
- Verkehrssicherungseinrichtungen einschl.  Leistungen
zur Verkehrssicherung
- Baustellenbeleuchtung der Arbeitsbereiche
- Beleuchtung der Verkehrswege, Treppenhäuser und
Außenzuwegung sind Bestandteil der gesondert
beauftragten Baustelleneinrichtung.
- Anschlußleitungen zu den bauseitigen
Baustromverteilern in den Treppenhäusern
- Tagesunterkünfte für die Arbeitnehmer inklusive der
erforderlichen Erste Hilfe Stationen ( Aufstellung von
Bauwagen auf öffentlichem Straßenland )
- Lagerräume, Werkstätten, Magazine,
Unterstelleinrichtungen
- Absturzsicherungen wie oben beschrieben
- Schutz der eigenen Leistungen bis zur Abnahme
 - Maschinen und Geräte, falls nicht gesondert
ausgewiesen, insbesondere Vor- und  Unterhaltung von
Kleinstgeräten inklusive Verbrauchststoffe ( keine
gesonderte Vergütung bei Tagelohnarbeiten )
- Einrichtungen zum Abtransport von Bauschutt und
Verpackungen sowie deren Zwischenlagerung in Containern
und Entsorgung.
- Anlegen und Übertragen von Höhenpunkten im und am
Gebäude nach Erfordernis. Von der gesondert
beauftragten Baustelleneinrichtung. werden 2 -3
Meterpunkte je Etage angelegt. Das Übertragen der Höhen in die einzelnen Räumlichkeiten ist Aufgabe des AN.
Folgende Leistungen sind in den EP einzukalkulieren:
- Mehraufwendungen für die vorgezogene Erstellung eines Musterzimmers unter Berücksichtigung der Aufstellung
einer Mustersanitärzelle  und eines komplett fertigen
Musterzimmers
- Markierungsfarbe für das Anlegen von DD/WD und
sonstigen vor Ort zu treffenden Angaben
- tragen von Schutzmaßnahmen im Zuge der Abnahmen,
Ausbauarbeiten
Menge: 1,000 Psch

**01.01.2 Baustrom-Verteilerschrank**
Baustrom-Verteilerschrank
für Ausbaugewerke, aus Stahlblech mit abschließbaren Türen, Einbauten schutzisoliert, 230 / 400 V
Anschlußleistung max. 40 kW, freistehend, auf
Rohrrahmen, Schutzart IP 43, einschließlich lokaler Erdung.

Bestückung:

- 2 NH-Sicherungslasttrenner 3-pol., Gr. 00
- 2 FI-Schutzschalter, allstromsensitivfest, 4-pol., Nennstrom 63 A, Fehlerstrom 0,5 A
- 1 CEE-Steckdose, 5-pol., 400 V / 32 A
- 1 CEE-Steckdose, 5-pol., 400 V / 16 A
- 6 Schutzkontakt-Steckdosen, 2-pol., 230 V / 16 A
- 6 Leitungsschutzschalter C 16 A, 1-pol.
- 6 Sicherungselemente 1-pol., E 33, bis 63 A
- 6 Sicherungselemente 1-pol., E 27, bis 25 A
- Klemmen und Zugentlastung für Zuleitungskabel
betriebfertig montieren
Menge: 2,000 St

**01.01.3 Abzweigdosen**
Abzweigdosen
Aufputz-Abzweigdosen, IP 54, mit Klemmenblock
5 x 2,5 mm², Größe ca. 80 x 80 x 35 mm.
Menge: 2,000 St

*Hinweis: Vorbemerkungen Baustromverkabelung*
Vorbemerkungen Baustromverkabelung
Kabel und Leitungen für Verteiler und Baubeleuchtung,
Gummischlauchleitung Typ HO7RN-F, bzw. NSSHÖU an Masten und Wänden verlegen mit DIN-gerechtem
Befestigungsmaterial.

**01.01.4 HO7RN-F 1 x 16 mm²**
Menge: 15,000 m

**01.01.5 HO7RN-F 3 G 2,5 mm²**
Menge: 50,000 m

**01.01.6 HO7RN-F 5 G 6 mm²**
Menge: 80,000 m

#### Titel 01.02 Titel 02, Niederspannungsschaltanlage

*Hinweis: Vorbemerkungen*
Vorbemerkungen

Die Anlage ist fabrikmäßig nach VDE 0660 / Teil 500, EN
60439-1 bzw. IEC 439-1 und zusätzlich DIN VDE 0106 Teil
100, DIN VDE 0660 Teil 500 und IEC 1641
(Störlichtbogenprüfung) komplett zu erstellen, zu
verdrahten, nach den Transportverhältnissen in Gruppen
anzuliefern und am Ort betriebsfertig anzuschließen.
Über die Transportverhältnisse hat sich der Unternehmer
selbst zu unterrichten.

Vor der Anfertigung bzw. Ausführung sind genaue
Konstruktions- und Ausführungspläne für die
Schaltanlage und einen eventuell einzubauenden
Kabelzwischenboden rechtzeitig zur Genehmigung
vorzulegen.

Nur mit geprüften und zur Ausführung freigegebenen
Plänen darf die Arbeit begonnen werden.

Alle Geräte in den Frontplatten sind grundsätzlich mit
gravierten Resopalschildern nach Angaben des
Auftraggebers zu bezeichnen.

Sämtliche Schaltgeräte sind dauerhaft und
übereinstimmend mit den Stromlaufplänen entsprechend zu
kennzeichnen.

Die Anschlüsse für PEN-, PE- und N-Leiter sind gut
zugänglich und einzeln lösbar, z. B. auf einer Schiene,
anzuordnen.

Die Türen sind mit 3-Riegel-Stangenschloß auszustatten.

Die Verdrahtung hat in den VDE-mäßigen Kennfarben zu
erfolgen, bzw. nach DIN 40705:

Außenleiter-schwarz; Kleinspannung-weiß-grau;
Neutralleiter N-hellblau; Gleichspannung-blau;
Schutzleiter-grün/gelb;  Befehl für Meldungen ZLT-
braun; Steuerspannung-rot (220V); Fremdspannungviolett; Meßleitung ZLT-weiß

Die Verdrahtungsfarben nach DIN 40705 müssen aus den
Ausführungsplänen ersichtlich sein.

Anschlußbedingungen

Phönix-Messer-Trennklemmen MTK-LÖR für Alarm-
Störmeldungen, sowie Meßwertgeber - Verkabelung mit JY
(St) Y Installationskabel.

Zugangsseite (Schaltanlage) Schraubenanschluß,
Abgangsseite (ZLT) Lötanschluß.

Phönix-Messer-Trennklemmen MTK für Schaltbefehle-
Verkabelung NYM bzw. NYY 1,5 / 2,5 mm².

Berührungsgefährliche Teile beim Bedienen müssen
abgedeckt sein, entsprechend der Unfallvorschrift

*Hinweis: Leistungsumfang*
Leistungsumfang

Die Schaltfelder verstehen sich komplett mit allen
erforderlichen Klein- und Befestigungsmaterialien,
interner Verdrahtung bzw. Verschienung, allen Einbaugeräten laut Zeichnung, Sicherungszubehör, Transport,
Zusammenbau, betriebsfertiger Anschluß, einschl. Beistellung der notwendigen Hilfsmittel.

**01.02.1 Blitzstromableiter 4-polig**
Blitzstromableiter 4-polig Typ1/2
Schutzgerät zum Einbeziehen von Starkstromleitungen in
den Blitzschutz-Potentialausgleich.
Zum Einsatz im Blitzzonen-Konzept an der
Schnittstelle 0A-1,
Gekapselte, nichtausblasende Gleitfunkenstrecke mit
Wellenbrecher-Funktion.
Ableiter der Anforderungsklasse B nach E DIN VDE 0675,
Teil 6/11.89 und Teil 6/A1/03.96.
- Polzahl  : 4
- max. Betriebsspannung  : 255 V AC / 50 Hz
- Blitzstoßstrom  :
- ( 10/350)  : 75 kA
- Schutzpegel  :< 4,0 kV
- Ansprechzeit  :< 100 ns
- Gehäusebreite  : 4 TE
Montage auf Hutprofilschiene 35 mm nach EN 50022.
Menge: 1,000 St

**01.02.2 Minized-Lasttrennschalter**
Minized-Lasttrennschalter,
DO2 bis 63 A, 3-polig schaltbar, inkl.
Neozed-Sicherungseinsätze in vorhandener HV nachinstallieren
Menge: 2,000 St

**01.02.3 NH-Lasttrennschalter Größe 00**
NH-Lasttrennschalter Größe 00
3-poliger NH-Sicherungslasttrennschalter DIN VDE 0660
Teil 107, Nennisolationsspannung 660 V AC,
Schutzart IP 20, mit Schraubanschluß einschließlich
NH-Schmelzeinsätze in vorhandener HV nachinstallieren
Menge: 1,000 St

#### Titel 01.03 Titel 03, Unterverteiler

*Hinweis: Leistungsumfang*
Leistungsumfang

Die Schaltfelder verstehen sich komplett mit allen
erforderlichen Klein- und Befestigungsmaterialien,
interner Verdrahtung bzw. Verschienung, allen Einbaugeräten laut Zeichnung, Sicherungszubehör, Transport,
Zusammenbau, betriebsfertiger Anschluß, einschl. Beistellung der notwendigen Hilfsmittel.
Weiterhin gelten die Vorbemerkungen im Titel 02 Niederspannungshauptverteilung auch für alle Unterverteilungen.

**01.03.1 Verteilergehäuse AP**
Verteilergehäuse AP
Installationskleinverteiler 5-reihig, 60PLE für Aufbau aus Kunststoff, nach DIN EN 61 439 Teil 3. Zum Einbau von Geräten bis 63 A mit 70 mm Einbautiefe nach Maßnorm DIN 43 880, Bemessungsspannung 400 V /50 Hz. Schutzart IP30, Schutzklasse II schutzisoliert. Bestehend aus Kunststoff mit serienmäßigem Leitungsabfang und ausbrechbaren Leitungseinführungsschiebern mit Schnappbefestigung mit integrierter Wasserwaage. Unter Putz Befestigung, Geräteträger aus verzinktem Stahlblech, Hutschienen einzeln isoliert einbaubar. Geräteabdeckung aus Kunststoff mit 46 mm Geräteschlitz, Schnellverschlussbefestigung mit 90° Drehung, serienmäßig plombierbar. Verdrehbarer Blendrahmen mit Tür aus Stahlblech, pulverbeschichtet und eingebrannt. Tür, frontbündig mit innenliegenden handbedienbaren Scharnieren. Türverschluss mit frontbündiger Griffmulde und selbsttätig zurückklappendem Griff. Türanschlag rechts oder links ohne Blendrahmendemontage. Serienmäßige Schaltplanbefestigung in der Tür, sowie integrierter seitlicher Leitungsführungskanal mit Kabelhalteklammern. Fingersichere PE/N-Klemme mit Stecktechnik in montagefreundlicher Schnapptechnik. N-Klemme für FI-Kreise serienmäßig. Höhe: 765 mm Breite: 305 mm Tiefe: 96,5 mm RAL Farbnummer: 9010 Farbe: weiß Schutzart: 30 Schutzklasse: Schutzklasse II
und allem systemgebundenem Zubehör liefern und betriebsfertig montieren.
Menge: 1,000 Stk

**01.03.2 Verteilergehäuse AP**
Verteilergehäuse AP
Installationskleinverteiler 6-reihig, 60PLE für Aufbau aus Kunststoff, nach DIN EN 61 439 Teil 3. Zum Einbau von Geräten bis 63 A mit 70 mm Einbautiefe nach Maßnorm DIN 43 880, Bemessungsspannung 400 V /50 Hz. Schutzart IP30, Schutzklasse II schutzisoliert. Bestehend aus Kunststoff mit serienmäßigem Leitungsabfang und ausbrechbaren Leitungseinführungsschiebern mit Schnappbefestigung mit integrierter Wasserwaage. Unter Putz Befestigung, Geräteträger aus verzinktem Stahlblech, Hutschienen einzeln isoliert einbaubar. Geräteabdeckung aus Kunststoff mit 46 mm Geräteschlitz, Schnellverschlussbefestigung mit 90° Drehung, serienmäßig plombierbar. Verdrehbarer Blendrahmen mit Tür aus Stahlblech, pulverbeschichtet und eingebrannt. Tür, frontbündig mit innenliegenden handbedienbaren Scharnieren. Türverschluss mit frontbündiger Griffmulde und selbsttätig zurückklappendem Griff. Türanschlag rechts oder links ohne Blendrahmendemontage. Serienmäßige Schaltplanbefestigung in der Tür, sowie integrierter seitlicher Leitungsführungskanal mit Kabelhalteklammern. Fingersichere PE/N-Klemme mit Stecktechnik in montagefreundlicher Schnapptechnik. N-Klemme für FI-Kreise serienmäßig. Höhe: 950 mm Breite: 305 mm Tiefe: 96,5 mm RAL Farbnummer: 9010 Farbe: weiß Schutzart: 30 Schutzklasse: Schutzklasse II
und allem systemgebundenem Zubehör liefern und betriebsfertig montieren.
Menge: 1,000 Stk

**01.03.3 Überspannungsableiter als Mittelschutz**
Überspannungsableiter Typ 2
als Mittelschutz, geprüft nach VDE 0675, 4-polig, mit Überwachungs- und Abtrenneinrichtung der Varistoren, Defektanzeige durch Kontrolllampe und Fernmeldekontakt, auf Klemmen verdrahtet für GLT.
Menge: 2,000 Stk

*Hinweis: Kalkulationshinweis Leitungsschutzschalter*
Kalkulationshinweis Leitungsschutzschalter
Die nachfolgend aufgeführten Positionen
sind in die Verteilungen oder in die NSHV einzubauen komplett anzuschließen und zu verdrahten.
Alle hierfür notwendigen Materialien sind in die Preise
einzukalkulieren. Dies gilt auch für alle
erforderlichen Beschriftungs- und Meßanforderungen,
die sich aus dem Zusammenbau ergeben.

Zum Schutz von Leitungen in Installationen und Anlagen
gegen Überlast und Kurzschluss, Schaltvermögen 10 kA,
Auslösecharakteristik A, B und C nach VDE 0641/6.78 -
VDE 0660 T 101/78, Nennspannung bis 400 V, einsetzbar
in Netzen bis 240/415 V und 1-polig bis 48 V
Alle Verteilereinbaugeräte sind vom gleichen Hersteller wie die Verteilergehäuse zu liefern.

**01.03.4 Ausschalter**
Ausschalter
bis 63 A, Ausschalter 3S, für Normschienenmontage als
Ausschalter nach DIN VDE 0632 (mit VDE -
Zeichen), Beruehrungsschutz
nach DIN VDE 0106/100.
Polanzahl:  3 P
Nennstrom:  63 A
Betriebsspannung AC:  400 V
Isolationsspannung:  500 V
Stoßspannungsfestigkeit:  6000 V
betriebfertig auf Klemmen verdrahtet.
Menge: 2,000 Stk

**01.03.5 D-Sockel DO2 E 18-63 A, 3-polig**
D-Sockel DO2 E 18-63 A, 3-polig
D-Einbausicherungsockel DIN VDE 0636 Teil 1
einschließlich Paßeinsatz und Schraubkappe,
Nennisolationsspannung 380 V AC, zum Aufstecken auf
Stromschienen, 3-polig, Gewinde E 18, bis
Nennstrom 63 A.
Mit Sicherungseinsatz Größe D 02, 10 bis 63 A.
nach VBG 4, mit Klemmen in
Verteiler eingebaut und verdrahtet.
Menge: 1,000 Stk

**01.03.6 Minized-Lasttrennschalter**
Minized-Lasttrennschalter,
DO2 bis 63 A, 3-polig schaltbar, inkl.
Neozed-Sicherungseinsätze,
nach VBG 4, mit Klemmen in
Verteiler eingebaut und verdrahtet.
Menge: 4,000 Stk

**01.03.7 Einbau-Automat 3-polig, B 16 A**
Einbau-Automat 3-polig, B 16 A,
6 kA, nach VBG 4, mit Klemmen in
Verteiler eingebaut und verdrahtet.
Menge: 2,000 Stk

**01.03.8 Einbau-Automat 1-polig, B 13 A**
Einbau-Automat 1-polig, B 13 A,
6 kA, nach VBG 4, mit Klemmen in
Verteiler eingebaut und verdrahtet.
Menge: 2,000 Stk

**01.03.9 Einbau-Automat 1-polig, B 16 A**
Einbau-Automat 1-polig, B 16 A,
6 kA, nach VBG 4, mit Klemmen in
Verteiler eingebaut und verdrahtet.
Menge: 28,000 Stk

**01.03.10 Einbau-Automat 1-polig, C 16 A**
Einbau-Automat 1-polig, C 16 A,
6 kA, nach VBG 4, mit Klemmen in
Verteiler eingebaut und verdrahtet.
Menge: 2,000 Stk

**01.03.11 Einbau-Automat 1-polig, B 10 A,**
Einbau-Automat 1-polig, B 10 A,
6 kA, nach VBG 4, mit Klemmen in
Verteiler eingebaut und verdrahtet.
Menge: 2,000 Stk

**01.03.12 Hilfsschalter 1S+1Ö 6A, 240V**
Hilfsschalter 1S+1Ö 6A, 240V
für Leitungsschutzschalter
6 kA, nach VBG 4, mit Klemmen in
Verteiler eingebaut und verdrahtet.
Menge: 2,000 Stk

*Hinweis: Fehlerstromschutzschalter*
Fehlerstromschutzschalter
für Wechsel- und pulsierende Gleichfehlerströme
nach VDE 0664, Teil 1/5. 81, Stromstärkebereich nach
IEC 479, für Einbau in Zählertafeln und Verteilern auf
Normschiene.
Alle Verteilereinbaugeräte sind vom gleichen Hersteller wie die Verteilergehäuse zu liefern.

**01.03.13 Fehlerstrom-Leitungsschutzschalter 10/0,03A**
FI-/LS-Kombination, einpolig+N, 10 A, 0.03 A, B-Charakteristik, Typ A, kurzzeitverzögert
Allstromsensitiver Fehlerstromschutzschalter mit Überstromauslösung (RCBO) zur Erfassung von Wechsel-, pulsierenden und glatten Gleichfehlerströmen
sensitiv für Fehlerströme und Mischfrequenzen von 0 Hz bis 150 kHz
geeignet zum nachträglichen Anbau von Zusatzeinrichtungen
Auslösecharakteristik (MCB): B
Fehlerstromtyp: A
Auslösekennlinientyp: SK
Bemessungsfehlerstrom Idn: 0.03 A
kurzzeitverzögert (gewitterfest)
Neutralleiterposition: rechts
Breite in Teilungseinheiten: 2.5
Laststromkreis (Lasttrennkontakt):
Polzahl (gesamt): 2
Bemessungsspannung (AC): 230 V
Bemessungsstrom AC (typ.): 10 A
Bemessungsfrequenz: 50 Hz
max. Bemessungsschaltvermögen: 10 kA
Bemessungsisolationsspannung: 440 V
Schraubklemme oben, unten (Laststromkreis):
Anschlussquerschnitt eindrähtig: 1-Leiter: 1 mm² ... 35 mm²
Anschlussquerschnitt mehrdrähtig: 1-Leiter: 1 mm² ... 25 mm²; 2-Leiter: 1 mm² ... 10 mm²
Anschlussquerschnitt feindrähtig: 1-Leiter: 1 mm² ... 25 mm²
Umgebungstemperatur: min. -25 °C ... max. 40 °C
Gehäuseart: Verteilereinbaugehäuse
Montageart: Tragschiene (35 mm)
Schutzart: IP20 (eingebaut: IP40)
Abmessungen: B 44 mm (2,5 TE) × H 91 mm × T 73,5 mm
Zertifizierungen: VDE
Bauvorschriften/Normen: VDE 0664-20, VDE 0664-40, VDE 0664-401, EN 61009-1, EN 62423, ÖVE/ÖNORM E 8601
nach VBG 4, mit Klemmen in
Verteiler eingebaut und verdrahtet.
Menge: 2,000 Stk

**01.03.14 Fehlerstrom-Leitungsschutzschalter 16/0,03A**
FI-/LS-Kombination, einpolig+N, 16 A, 0.03 A, B-Charakteristik, Typ A, kurzzeitverzögert
Allstromsensitiver Fehlerstromschutzschalter mit Überstromauslösung (RCBO) zur Erfassung von Wechsel-, pulsierenden und glatten Gleichfehlerströmen
sensitiv für Fehlerströme und Mischfrequenzen von 0 Hz bis 150 kHz
geeignet zum nachträglichen Anbau von Zusatzeinrichtungen
Auslösecharakteristik (MCB): B
Fehlerstromtyp: A
Auslösekennlinientyp: SK
Bemessungsfehlerstrom Idn: 0.03 A
kurzzeitverzögert (gewitterfest)
Neutralleiterposition: rechts
Breite in Teilungseinheiten: 2.5
Laststromkreis (Lasttrennkontakt):
Polzahl (gesamt): 2
Bemessungsspannung (AC): 230 V
Bemessungsstrom AC (typ.): 16 A
Bemessungsfrequenz: 50 Hz
max. Bemessungsschaltvermögen: 10 kA
Bemessungsisolationsspannung: 440 V
Schraubklemme oben, unten (Laststromkreis):
Anschlussquerschnitt eindrähtig: 1-Leiter: 1 mm² ... 35 mm²
Anschlussquerschnitt mehrdrähtig: 1-Leiter: 1 mm² ... 25 mm²; 2-Leiter: 1 mm² ... 10 mm²
Anschlussquerschnitt feindrähtig: 1-Leiter: 1 mm² ... 25 mm²
Umgebungstemperatur: min. -25 °C ... max. 40 °C
Gehäuseart: Verteilereinbaugehäuse
Montageart: Tragschiene (35 mm)
Schutzart: IP20 (eingebaut: IP40)
Abmessungen: B 44 mm (2,5 TE) × H 91 mm × T 73,5 mm
Zertifizierungen: VDE
Bauvorschriften/Normen: VDE 0664-20, VDE 0664-40, VDE 0664-401, EN 61009-1, EN 62423, ÖVE/ÖNORM E 8601
nach VBG 4, mit Klemmen in
Verteiler eingebaut und verdrahtet.
Menge: 2,000 Stk

**01.03.15 FI-Schutzschalter 4-polig 40 A/30 mA**
FI-Schutzschalter 4-polig 40 A/30 mA, Typ A
für Wechsel- und pulsierende Gleichfehlerströme
nach VDE 0664, Teil 1/5. 81, Stromstärkebereich nach
IEC 479, mit Klemmen in
Verteiler eingebaut und verdrahtet.
Menge: 3,000 Stk

**01.03.16 FI-Schutzschalter 4-polig 40 A/30 mA mit NA Funktion**
FI-Schutzschalter 4-polig 40 A/30 mA, Typ A
Fehlerstromtyp: A
Bemessungsfehlerstrom: 0.03 A
Breite in Teilungseinheiten: 4.5
Polzahl (gesamt): 4
Bemessungsspannung (AC): 230 V, 400 V
Bemessungsstrom AC (typ.): 40 A
Bemessungsfrequenz: 50 Hz
Inkl. NOT-AUS-Zusatzeinrichtung und inkl. Hilfsschaltkontakt): 1 Wechsler
Bemessungsspannung (AC): 12 V ... 230 V
Schraubklemme oben und unten (NOT-AUS-Abschalteinrichtung, Hilfsschalter):
Umgebungstemperatur: min. -25 °C ... max. 40 °C
Gehäuseart: Verteilereinbaugehäuse
Montageart: Tragschiene (35 mm)
Schutzart: IP20 (eingebaut: IP40)
Abmessungen: B 81 mm (4,5 TE) × H 85 mm × T 75 mm
Bauvorschriften/Normen: VDE 0664-10, VDE V 0664-120, DIN EN 61008-1
für Wechsel- und pulsierende Gleichfehlerströme
nach VDE 0664, Teil 1/5. 81, Stromstärkebereich nach
IEC 479, mit Klemmen in
Verteiler eingebaut und verdrahtet.
Menge: 2,000 Stk

**01.03.17 Installationsschütz, Spule 220 V 20 A**
Installationsschütz, Spule 220 V  20 A
Wechselspannung, 2 S als Wechselstromschütz
entsprechend DIN 46199, DIN/EN 500012, geeignet sowohl
für AC 1 als auch für AC 2 und 3,
nach VBG 4, mit Klemmen in
Verteiler eingebaut und verdrahtet.
Menge: 1,000 Stk

**01.03.18 Hauptschütz, Spulenspannung 230 V AC, 40 A**
Hauptschütz, Spulenspannung 230 V AC, 40 A, 4-pol.
Hilfskontakte 4S + 2Ö als Wechselstromschütz
entsprechend DIN 46199, DIN/EN 500012, geeignet sowohl
für AC 1 als auch für AC 2 und 3.
Menge: 1,000 Stk

**01.03.19 Fernschalter (Stromstoßrelais)**
Fernschalter (Stromstoßrelais)
elektronisch mit sehr geringem Schaltgeräusch,
ohne Standbyverluste,
1S, 16 A, 250 V, Schnappbefestigung, Spule 8-230 V,
50 Hz, in Verteiler eingebaut und verdrahtet,
nach VBG 4, mit Klemmen in
Verteiler eingebaut und verdrahtet.
Menge: 1,000 Stk

**01.03.20 Netzteil**
Netzteil
für Einbau in Normverteilung, 230/15,2 V, 26 VA
230 V AC/12 V = Spannungsversorgung für die beleuchtete
Tastatur der Sprechstelle und zur Spannungsversorgung
der Sprechstellen selbst.
Menge: 1,000 St

#### Titel 01.04 Titel 04, Kabeltragsysteme

*Hinweis: Kalkulationshinweis Kabelrinnensystem*
Kalkulationshinweis Kabelrinnensystem

Für Kabelrinnen und Steigetrassen dürfen nur
feuerverzinkte oder sendzimirverzinkte Materialien
nach DIN 17162 verwendet werden. Es ist grundsätzlich
wenn nicht anders vereinbart ein Trennsteg 1/3 - 2/3 zu
montieren.

Wenn erforderlich, müssen nachträgliche Schnittstellen
oder Bohrungen nachverzinkt werden.

Metallkabelbahnen oder Kabelrinnen sind untereinander
elektrisch gut leitend  zu verbinden und in den
Potentialausgleich einzubeziehen.

Erforderliche  Maßnahmen für den Funktionserhalt von
Kabelanlagen im  Sinne der DIN 4102 sind
bei Funktionserhaltsystemen zu berücksichtigen.

In die Kalkulation des Materials sind Klein-,
Verbindungs- und Befestigungsteile wie Schrauben,
Muttern,  Stoßverbinder, Winkelverbinder etc. mit
einzubeziehen. Die Befestigung erfolgt mit
Schwerlastdübel an den Rohbetonwänden oder Decken (50%)
sowie mit Schwerlastklammern und C-Schienen an den
Trägern der Stahlkonstruktion (50%).

Ebenso ist das Befestigungsmaterial für Stiele und
Konsolen wie zugelassene Schrauben und Dübel mit
einzukalkulieren.

Der Fußboden ist für den  Einsatz eines fahrbaren
Gerüstes nur zum Teil geeignet.

Es wird darauf hingewiesen,  daß bei der Montage an
Decken, Unterzügen u. ä. nur für Zugzone geeignete
Dübel mit bauaufsichtlicher Zulassung ( Institut für
Bautechnik, Berlin ) eingesetzt werden dürfen.

An den Enden der Kabeltrassen  sind  Abgangsbleche
zum Ausleiten der Kabel und als Knickschutz vorzusehen
und in  die Einheitspreise mit einzukalkulieren.

Desgleichen gilt für die Einbindung der Kabel-
Trägersysteme in den Potentialausgleich.
Überschubhülsen,  Schmiegen  und Gelenkstücke
sind  ebenfalls  anteilmäßig in den Einheitspreisen
zu berücksichtigen.

Befestigung am Bauwerk
Für die Befestigung von Anlagenteilen am Bauwerk werden
nur Befestigungen, für die eine "Allgemeine
bauaufsichtliche Zulassung" erteilt wurde, zugelassen
(nur Metalldübel, keine Kunststoffübel). Für D
übelbefestigungen in Zugzonen sind die dafür
zugelassenen Ausführungen zu verwenden.

Die technischen Unterlagen des Herstellers (Katalog) m
üssen ausführlich und übersichtlich sein. Zu jeder
Abbildung eines Teiles muss gleichzeitig die Anwendung
durch Beispiele eindeutig angegeben werden.

Ergänzungen zu Positionen Kabelrinne:

Die Stoßverbinder sind elektrisch leitend auszuführen
und müssen das Biegemoment aus der Kabellast sicher
übertragen.
Der Rinnenstoß ist am Boden durch eine Stoßleiste zu
überbrücken zum Schutz des Kabels, einschl. der
erforderlichen Befestigungsmaterialien, Formteile wie
Bogen, T-Stücke, Kreuzungen, Etagen, usw. sind in den
Meterpreis der Kabelrinnen einzukalkulieren.
Die Formteile werden in gestreckter Länge aufgemessen.
Endstücke im Kopfbereich sind mit
gelben PVC-Schutzkappen zur Unfallverhütung nach
DIN 4118 zu bestücken.
Liefern und montieren.

**01.04.1 Profilschiene**
Profilschiene
gelocht, alle 10cm abbrechbar
Stahl, bandverzinkt
komplett mit allem Zubehör liefern und montieren
Menge: 1,000 m

**01.04.2 C-Profilschiene**
C-Profilschiene l=0,2 m
inkl. Befestigung gem. DIN 4102
komplett mit allem Zubehör liefern und montieren.
Menge: 2,000 Stk

**01.04.3 C-Profilschiene**
C-Profilschiene l=0,4 m
inkl. Befestigung gem. DIN 4102
komplett mit allem Zubehör liefern und montieren.
Menge: 4,000 Stk

**01.04.4 Sammelhalter zur Leitungsführung**
Sammelhalter zur Leitungsführung
in Zwischendecken und im Steigeschacht
komplett mit allem Zubehör liefern und montieren.
Menge: 90,000 Stk

**01.04.5 Sammelhalter zur Leitungsführung E30/E90**
Sammelhalter zur Leitungsführung E30/E90
bis 30 Leitungen an Beton oder Mauerwerkswänden
Menge: 10,000 Stk

*Hinweis: Kalkulationshinweis Kabelkanäle*
Kalkulationshinweis Kabelkanäle

Kunststoffkanal "halogenfrei" oder Stahlblech als Kabelkanal in den Standardfarben
z.B. lichtgrau, grau, weiß, braun komplett mit
Abdeckung, mit sämtlichen Klein- und
Befestigungsmaterial liefern und montieren.

Dabei ist zu beachten, daß die Preise wie folgt beinhalten:
-sämtliche Formstücke und Geräteblenden Trennstege, Endplatten, Leitungsausführungen, Kabelklammern und Abdeckungen sowie alles notwendige Zubehör inkl. Befestigungsmaterial etc. liefern und montieren.

**01.04.6 Leitungsführungskanal 16 x 30 mm**
Leitungsführungskanal 16 x 30 mm
Stahlblech, Farbe weis
komplett mit allem Zubehör liefern und montieren.
Menge: 4,000 m

**01.04.7 Leitungsführungskanal 40 x 40 mm**
Leitungsführungskanal 40 x 40 mm
Stahlblech, Farbe weis
komplett mit allem Zubehör liefern und montieren.
Menge: 2,000 m

**01.04.8 Leitungsführungskanal 20 x 30 mm**
Leitungsführungskanal 20 x 30 mm
Kunststoff, Farbe nach Wahl des Auftragsgebers,
komplett mit allem Zubehör liefern und montieren.
Menge: 6,000 m

**01.04.9 Leitungsführungskanal 60 x 60 mm**
Leitungsführungskanal 60 x 60 mm
Kunststoff, Farbe nach Wahl des Auftragsgebers,
komplett mit allem Zubehör liefern und montieren.
Menge: 4,000 m

**01.04.10 Leitungsführungskanal 60 x 190 mm**
Leitungsführungskanal 60 x 190 mm
Kunststoff, Farbe nach Wahl des Auftragsgebers,
komplett mit allem Zubehör liefern und montieren.
Menge: 2,000 m

**01.04.11 Rangierkanal bis 155x190mm**
Rangierkanal bis 150x190mm
für die Montage über den Schaltschränken
in mehreren Teillängen mit Rückwand, Endkappen,
Profilhaltern und Abdeckung, kompl. mit allen Klein-
und Befestigungsmaterial liefern und montieren.
Menge: 1,000 m

*Hinweis: Kalkulationshinweis*
Kalkulationshinweis Brüstungskanal

Brüstungskanal als Geräteeinbaukanal,
Unterteil aus Kunststoff (BK)
Unterteil aus halogenfreiem Kunststoff (BRH)
Unterteil aus 1 mm verzinktem und einbrennlackiertem
Stahlblech (BRS)
Unterteil aus Aluminium (BRA)

Oberteil aus PVC
Oberteil aus gleichem Material wie Unterteil

Lieferung und Montage einschl. aller erforderlicher
Formteile wie Endstücke, Winkel, T- Stücke, Kanalklammern und Kupplungen, Erdungsbrücken, systembedingtem Zubehör.

Farbton nach Wahl des Bauherrn

Verschnitt und Kupplungen sowie Klein- und
Befestigungsmaterial und bei BRS und BRA die
Potentialausgleichsverbindungen müssen in die
Einheitspreise mit einkalkuliert werden.

Geräteeinbaukanal bestehend aus:
Kanalunterteil mit Aufnahme für Geräteeinbaudosen mit
Schnellbefestigung. Durch einhängbare Trennwand bzw.
Doppeltrennwand mit Aufkantung zur Leitungsrückhaltung in 2 bzw. 3 Züge teilbar. Oberteil 80 mm
aufrastbar geriffelte Front, innenliegend, zug- und
druckstabilisierend Kanalunterteile sind mit Kupplungen
zu verbinden.
Einschl. anteilmäßiger End- und Formstücken (wie Innen-/Außenecken, Endstücke, etc.) sowie
systembedingtes Klein- und Befestigungsmaterial liefern
und in Teillängen montieren.

*Hinweis: Kalkulationshinweis Installationrohre*
Kalkulationshinweis Installationsrohre

Stahlpanzergewinderohr aus St34 innen und außen
verzinkt ohne Isolation, DIN 49020, VDE 0605, DIN
57605, für schwere Beanspruchung, in Stangen zu 3m,
beidseitig Gewinde, eine aufgeschraubte Muffe.
Verbindung durch Gewindemuffen und Gewindebögen mit
Stapagewinde nach DIN 40430 oder offene Verlegung.
Freie Enden sind mit Endtüllen zu versehen.

Aluminiumsteckrohr aus Aluminium ohne Isolation, DIN 49020, VDE 0605, DIN57605, für schwere Beanspruchung, in Stangen zu 3m,
Verbindung durch Steckmuffen und Bögen mit
Steckmuffe nach DIN 40430 oder offene Verlegung.
Freie Enden sind mit Endtüllen zu versehen.

Kunststoff-Rohr starr, "halogenfrei":
Kunststoff-Panzer-Steckrohr aus flammwidrigem
Kunststoff mittelschwer, RAL 7035
grau, DIN 49016/2, VDE 0605, DIN 57605, für mittlere
mechanische Beanspruchung, in Stangen zu 3m, Enden
glatt, Verbindung durch Steckmuffen und Steckbögen oder
offene Verlegung mit Endtüllen an den freien Enden.
Auf-Putz-Verlegung mit halogenfreien Abstandsschellen.

Flexible Panzerschläuche gleicher Qualität sind ebenfalls zugelassen.

Die Verlegung erfolgt auf Putz an Wänden oder Decken,
auf Betonschalung, auf Rohfußboden, in vorhandenen
Schlitzen, am Gerät befestigt oder mit
Abstandsschellen.

(max. Schellenabstand bei Stapa-Rohr und starkwandigem

- Kunststoff-Rohr:  25-facher Rohrdurchmesser,
- bei ISO-Rohr:  15-facher Rohrdurchmesser).

**01.04.12 Kunststoffpanzerrohr M 16**
Kunststoffpanzerrohr M 16 a.P.
offene Rohrverlegung einschl.
Befestigungsmaterial und Muffen.
komplett mit allem Zubehör liefern und montieren.
Menge: 6,000 m

**01.04.13 Kunststoffpanzerrohr M 20**
Kunststoffpanzerrohr M 20 a.P.
offene Rohrverlegung einschl.
Befestigungsmaterial und Muffen.
komplett mit allem Zubehör liefern und montieren.
Menge: 4,000 m

**01.04.14 Kunststoffpanzerrohr M 25**
Kunststoffpanzerrohr M 25 a.P.
offene Rohrverlegung einschl.
Befestigungsmaterial und Muffen.
komplett mit allem Zubehör liefern und montieren.
Menge: 6,000 m

**01.04.15 Kunststoffpanzerrohr M 32**
Kunststoffpanzerrohr M 32 a.P.
offene Rohrverlegung einschl.
Befestigungsmaterial und Muffen.
komplett mit allem Zubehör liefern und montieren.
Menge: 6,000 m

#### Titel 01.05 Titel 05, Kabel und Leitungen

*Hinweis: Kalkulationshinweis Verkabelung*
Kalkulationshinweis Verkabelung

Der Titel Kabel und Leitungen umfaßt die gesamten Kabel
und Leitungen, welche im LV Elektroinstallation
ausgeschrieben sind.
Im Umfang dieses Titels sind für die Gewerke H-L-S-K
nur die Zuleitungskabel ab Niederspannung bis zu den
Schaltschränken erfaßt.

Die Verlegung erfolgt nach den neuesten DIN-Normen
sowie VDE-Vorschriften.

Die Kabelquerschnitte der Leistungskabel sind so zu
dimensionieren, dass max. 80 % der nach VDE zulässigen
Dauerbelastung auftritt, unter Berücksichtigung aller
eventuell erforderlichen Reduktionsfaktoren für
Häufung, Temperatur, usw.

Der wellenförmig aufgebrachte, konzentrische Leiter ist
an beiden Enden zu erden und übernimmt gleichzeitig die
Funktion des Schutzleiters.

Sämtliche Kabelstrecken sind in einer durchgehenden
Länge, entsprechend der für den jeweiligen Kabeltyp
größtmöglichen Fertigungslänge, zu verlegen.

Bei der Verlegung dürfen die vorgeschriebenen
Biegeradien nicht unterschritten werden. Auch ist eine
für die Montage ausgelegte Kabelstrecke ausreichend vor
Beschädigung durch Dritte (Baufahrzeuge, Handkarren,
Schweißgeräte etc.) zu sichern. Im Schadensfalle muss
die gesamte Kabelstrecke ausgewechselt werden, wobei
die Beweispflicht beim Auftragnehmer der Kabelanlage
liegt.

Bei allen Verlegungsarten ist auf eine saubere und
gerade ausgerichtete Montage der Kabel zu achten.

Jede Kabelstrecke ist mindestens am Anfang und am Ende
mit Kabelbezeichnungsschildern zu versehen, welche den
Kabeltyp, den Querschnitt sowie die Ausgangs- und
Zielbezeichnung enthalten müssen.
Die aufgeführten Materialien beinhalten die komplette Installation. In den nachstehend aufgeführten Preisen muß enthalten sein:
1.Bei Kabel und Leitungen die auf Kabelrinnen,  Kabelpritschen oder in Rohr bzw. Kabelkanälen  verlegt werden:
   - Die Lieferung der Kabel und Leitungen einschl.  Klein- und Befestigungsmaterial,
   - Die fachgerechte Verlegung, wobei die Leitungen  auf Kabelbahnen ausgerichtet und parallel z  zueinander zu verlegen sind einschl. bündeln und  befestigen.
  Wenn nicht gesondert ausgewiesen einschließlich  aller notwendigen Bohr-, Stemm- und
  Schlitzarbeiten je nach Leitungsdurchmesser.

2.Bei Kabel und Leitungen die auf Putz zu verlegen  sind:
   - Die Lieferung der Kabel und Leitungen einschl.  Klein- und Befestigungsmaterial, wobei zu beachten  ist, daß bei mehr als 3 Leitungen Registerschienen  und Anreihschellen bzw. KSV-Schellen zu
  verwenden sind, Befestigungsabstand max. 0,4m,  fachgerechte und ordnungsgemäße Verlegung in  waagerechter oder senkrechter Anordnung.
  Wenn nicht gesondert ausgewiesen einschließlich  aller notwendigen Bohr-, Stemm- und
  Schlitzarbeiten je nach Leitungsdurchmesser.

3.Bei Kabel und Leitungen die unter Putz zu verlegen  sind:
  - Die Lieferung der Kabel und Leitungen einschl.  Klein- und Befestigungsmaterial, wobei zu beachten  ist, daß für die Arretierung der Leitungen  ISO-Nagel oder Tellerschellen zu verwenden sind.
  Die Befestigung mit Gibsbrücken ist nicht erlaubt.
  Wenn nicht gesondert ausgewiesen einschließlich  aller notwendigen Bohr-, Stemm- und Schlitzarbeiten  je nach Leitungsdurchmesser.

4.Bei Kabel und Leitungen die innerhalb von  Zwischendecken zu verlegen sind:
  Die Lieferung der Kabel und Leitungen einschl.  Klein- und Befestigungsmaterial, wobei  Kabelklammern oder Sammelhalter zu
  verwenden sind, Befestigungsabstand max. 1m,  fachgerechte Verlegung in rechtwinkliger Anordnung.
  Wenn nicht gesondert ausgewiesen einschließlich  aller notwendigen Bohr-, Stemm- und Schlitzarbeiten  je nach Leitungsdurchmesser.

Bei allen Verlegearbeiten ist das einbringen von Durchbrüchen in Trockenbau- und Leichtbau- Wände in den Verlegepreis einzukalkulieren, das gleiche gilt auch für das verschließen der eingebrachten Durchbrüche mit nichtbrennbaren B1 zugelassenen Material.

*Hinweis: Nachfolgende Kabel und Leitungen komplett*
Nachfolgende Kabel und Leitungen komplett
liefern und vollständig fachgerecht verlegen und wie
folgt als Mischverlegung kalkulieren:

- auf Kabelrinnen und in Rohren, Kanälen, zu 30%,
- in Zwischendecken und -Wänden, zu 30%,
- mit Schnellbefestigung, auf RFB od. auf Putz 20%,
- unter Putz inkl. Schlitzarbeiten 20%

**01.05.1 Schwachstromkabel JH(St)H 4 x 2 x 0,6mm²**
Schwachstromkabel JH(St)H 4 x 2 x 0,6 mm²
als Mischverlegung
mit erforderlichen Befestigungsmaterial.
Menge: 45,000 m

**01.05.2 H05VV5-F 3 G 2,5 mm²**
H05VV5-F 3 G 2,5 mm²
als Mischverlegung
mit erforderlichen Befestigungsmaterial.
Menge: 10,000 m

**01.05.3 H05VV5-F 5 G 2,5 mm²**
H05VV5-F 5 G 2,5 mm²
als Mischverlegung
mit erforderlichen Befestigungsmaterial.
Menge: 10,000 m

**01.05.4 NYM 3 x 1,5 qmm**
NYM 3 x 1,5 qmm als Mischverlegung
mit erforderlichen Befestigungsmaterial.
Menge: 320,000 m

**01.05.5 NYM 5 x 1,5 qmm**
NYM 5 x 1,5 qmm als Mischverlegung
mit erforderlichen Befestigungsmaterial.
Menge: 230,000 m

**01.05.6 NYM 3 x 2,5 qmm**
NYM 3 x 2,5 qmm als Mischverlegung
mit erforderlichen Befestigungsmaterial.
Menge: 475,000 m

**01.05.7 NYM 5 x 2,5 qmm**
NYM 5 x 2,5 qmm als Mischverlegung
mit erforderlichen Befestigungsmaterial.
Menge: 85,000 m

**01.05.8 NYY-J 5 x 16 qmm**
NYY-J 5 x 16 qmm als Mischverlegung
mit erforderlichen Befestigungsmaterial.
Menge: 55,000 m

#### Titel 01.06 Titel 06, Installationsgeräte

*Hinweis: Kalkulationshinweis Installationsmaterial*
Kalkulationshinweis Installationsmaterial

Ab Unterverteilung ist die erforderliche Elektroenergie
stromkreismäßig getrennt den einzelnen Verbrauchern zu
zuführen.

Die Installation erfolgt, soweit möglich und soweit
vorhanden, innerhalb abgehängter Decken, sonst
Unterputz, Aufputz, Aufputz in Leerrohr oder in
Installationskanälen. Die Installationsart der
einzelnen Bereiche des Gebäudes ist mit der
Fachbauleitung bzw. mit dem Architekten vor
Montagebeginn abzustimmen.

Verdeckte " a.P.-Installation" ist innerhalb
abgehängter Decken durchzuführen. Als Leitungsmaterial
sind halogenfreie Mantelleitungen zu verwenden.

Im - Putz - Installation ist in allen gefliesten oder
ähnlichen Räumen durchzuführen. Bei nicht ausreichender
Putzstärke für größere Kabelquerschnitte hat die
Verlegung unter Putz in Schlitzen zu erfolgen.Die
Verlegung aller Leitungen, aller Rohre und Kanäle
hat auf jeden Fall waagerecht oder senkrecht zu
erfolgen, in keinem Fall diagonal.

Für alle Bereiche in denen sich Kinder aufhalten sind Steckdosen mit erhöhtem Berührungsschutz (Kindersicherung) einzusetzen, das gilt insbes. für folgende Räume - Bereiche:
-Grunppenräume,
-Sanitärräume,
-alle Verkehrswege und allgemein zugängliche Bereiche.

Die Montagehöhe der Schalter, Taster und Steckdosen
beträgt, wenn nicht anders angegeben, einheitlich für
Schalter und Taster 1,05 m und für Steckdosen 0,30 m
Oberkante Fertigfußboden (Vermaßung vom Meter-Riß).
An allen Installationsgeräten ist eine dauerhaft gut
lesbare Kennzeichnung des Stromkreises anzubringen.
Diese Leistung ist mit in die Einheitspreise
einzukalkulieren. Vor der Montage ist von jedem Gerät
ein Muster der Bauleitung vorzulegen.

Alle Auf Putz Geräte sind in Feuchtraumausführung mit
PVC Einführung mindestens IP44 anzubieten.

Besonders gekennzeichnete Räume sind mit Geräten in
explosionsgeschützter Ausführung entsprechend den
VDE-Vorschriften 0165 / 6.80, 0166 / 5.81 sowie der
DIN 57165 und 57166 zu installieren.
Die Installationsmaterialien sind bei Ex-Installation
entsprechend der Explosionsklasse 3n und der Zündgruppe
G1 auswählen.

Bei Ausführung der Wände und Decken in Sichtbeton bzw.
Sichtmauerwerk sind sämtliche anderen Leitungen in
Leerrohr zu führen.

Als Schalterprogramm ist ein unter Putz Großflächenprogramm in reinweiss mit
möglichst dünnen Rahmenelementen vorzusehen.

Sofern das Fabrikat nicht vorgeschrieben ist,
entscheidet  der  Bauherr  nach  Bemusterung.
Es sind möglichst  alle  Teile  von einem Hersteller
auszuwählen.

Die UP-Geräte  müssen  in den UP-Dosen grundsätzlich
mit Schrauben befestigt werden.

Sofern keine anderen  Maße  angegeben werden,
gelten die Installationshöhen nach DIN 18015.

In Räumen mit Wandfliesen sind Schalter, Auslässe usw. in Zusammenarbeit mit dem Fliesenleger nach Fliesenspiegel Architekt exakt auf das
Fliesenkreuz zu setzen.

Koordinationsleistungen werden nicht vergütet.

Klein- und  Befestigungsmaterial,  sowie  Be
triebsfertiger Anschluß  sind  in den Gerätepreis einzurechnen.

Unterputz- oder Hohlwanddosen, sowie das Stemmen oder Bohren der Öffnungen in Mauerwerk oder Beton
sind in den Gerätepreisen enthalten.

Ebenfalls anteilmäßig in den Gerätepreis einzukalkulieren sind Zubehörteile wie Einfachrahmen,
Mehrfachrahmen, Abdeckungen, Wippen, Lampen u.s.w.

Alle Geräte  haben  in der Abdeckung eine Be-
schriftungsmöglichkeit aufzuweisen.

Anschlüsse von Leitungen an Geräte anderer Gewerke
enthalten neben dem Einführen des Kabels auch das
Ablängen, Abisolieren, das Anschlußmaterial und die
Funktionsprüfung.
Bei Abzweigkästen gehört Befestigen, Kabeleinführen,
Anschließen, bei Unterputz- oder Hohlwanddosen auch
Stemm- oder Bohrarbeiten mit dazu.

**01.06.1 Aus-Wechsel-Schalter Aufputz mit Lampe**
Aus-Wechsel-Schalter
Aufputz mit Lampe als Feuchtraumausführung IP44.
liefern und montieren
Fabrikat/Typ: Busch-Jaeger Ocean od.glw.
Angebotener Hersteller/Typ:

'..........'

Alle nachfolgenden Auf Putz FR Installationsgeräte sind vom hier angegeben Fabrikat zu liefern.
Menge: 1,000 Stk

**01.06.2 Schuko-Steckdose einfach, 16 A/250 V AP**
Schuko-Steckdose einfach,
16 A/250 V Aufputz als Feuchtraumausführung IP44.
komplett liefern und montieren
Menge: 1,000 Stk

**01.06.3 Schuko-Steckdose zweifach, 16 A/250 V AP**
Schuko-Steckdose zweifach,
16 A/250 V Aufputz als Feuchtraumausführung IP44.
komplett liefern und montieren
Menge: 1,000 Stk

**01.06.4 Geräteanschlußdose, Unter- und Aufputz**
Geräteanschlußdose
Unter- und Aufputz, mit 5 Doppelklemmen 2,5 mm².
komplett liefern und montieren
Menge: 2,000 Stk

**01.06.5 Aus-Wechsel-Schalter Unterputz**
Aus-Wechsel-Schalter,
als Unterputzausführung.
komplett liefern und montieren
Fabrikat/Typ: Jung AS500 reinweiss od.glw.
Angebotener Hersteller/Typ:

‘..........‘

Alle nachfolgenden Installationsgeräte sind vom hier angegeben Fabrikat zu liefern.
Menge: 9,000 Stk

**01.06.6 Aus-Schalter 2-pol. Unterputz mit Lampe**
Aus-Schalter 2-pol.,
mit Lampe als Unterputzausführung.
komplett liefern und montieren
Menge: 1,000 Stk

**01.06.7 Kontrollschalter Aus-Wechsel mit Glimmlampe**
Kontrollschalter Aus-Wechsel
mit Glimmlampe als Unterputzausführung.
komplett liefern und montieren
Menge: 1,000 Stk

**01.06.8 Serienschalter 10 A / 250 V Unterputz**
Serienschalter 10 A / 250 V,
als Unterputzausführung.
Menge: 8,000 Stk

**01.06.9 Doppelwechselschalter 10 A / 250 V Unterputz**
Doppelwechselschalter 10 A / 250 V,
als Unterputzausführung.
Menge: 1,000 Stk

**01.06.10 Blindabdeckung Unterputz**
Blindabdeckung
passend zu Schalterprogramm
als Unterputzausführung.
komplett liefern und montieren
Menge: 1,000 Stk

**01.06.11 Taster 10 A / 250 V mit Lampe Unterputz**
Taster 10 A / 250 V
mit Lampe als Unterputzausführung.
komplett liefern und montieren
Menge: 4,000 Stk

**01.06.12 Elektronischer Bewegungsmelder**
Elektronischer Bewegungsmelder als
Hochfrequenz-Bewegungsmelder, besonders für Aufputzmontage
vorzugsweise soll die Montage in Dunkel-WC`s über der abgehängten Decke in Leuchtennähe erfolgen
Temperaturunabhängige Detektion
Detektion durch diverse Materialien möglich
Reichweite, Einschaltschwelle und Nachlaufzeit über Potentiometer einstellbar
Spannung : 230 V AC +/- 10% 50 / 60 Hz
Abmessungen : Ø 117 x 45 mm
Typische Leistungsaufnahme : ca. 1,2  W
Erfassungsbereich : vertikal 360°
empfohlene Montagehöhe : 2,5 m
Reichweite : Ø 0,4 - 16 m
Überwachte Fläche bei tangentialer Bewegung bezogen auf empfohlene Montagehöhe : 201 m²
Montagehöhe Min./Max./Empfohlen: 1 m / 4 m / 2,5 m
Schutzart/-klasse : IP20 / Klasse II
Umgebungstemperatur : -15 °C bis +50 °C
Gehäuse : Polycarbonat, UV-beständig
 Kanal 1 (Lichtsteuerung)
Schaltleistung : 1200 W, cos φ = 1 max. Einschaltspitzenstrom IP (20 ms) = 120 A
Kontaktart : 1x µ-Kontakt, Schließer/NO
Nachlaufzeit : 5 s - 15 min
Einschaltschwelle : 2 - 2000 Lux
HF-Frequenz: 5,8 GHz, <10 mW
einschl. aller Befestigungsarbeiten und Klemmen.
liefern und montieren
Fabrikat/Typ: BEG  HF-MD2-AP od.glw.
Angebotener Hersteller/Typ:

'..........'
Menge: 1,000 Stk

**01.06.13 Bewegungswächter u.P. Decke**
Bewegungswächter u.P.
Ansprechempfindlichkeit, Helligkeit und Zeiteinstellung
bis 30 Min. stufenlos einstellbar,
Erfassungswinkel 360 °, Deckenmontage
Reichweite 6m seitlich,Montagehöhe 2,5-3,5 m.
Farbe: polarweiß
einschl. aller Befestigungsarbeiten und Klemmen.
komplett liefern und montieren
Menge: 2,000 Stk

**01.06.14 Schuko-Steckdose 16 A / 250 V Unterputz 1-fach**
Schuko-Steckdose 16 A / 250 V,
1-fach als Unterputzausführung.
komplett liefern und montieren
Menge: 27,000 Stk

**01.06.15 Schuko-Steckdose 16 A / 250 V Unterputz 2-fach**
Schuko-Steckdose 16 A / 250 V,
2-fach als Unterputzausführung.
komplett liefern und montieren
Menge: 22,000 Stk

**01.06.16 Schuko-Steckdose 16 A / 250 V Unterputz 3-fach**
Schuko-Steckdose 16 A / 250 V,
3-fach als Unterputzausführung.
komplett liefern und montieren
Menge: 2,000 Stk

**01.06.17 Schuko-Steckdose 16 A / 250 V m. Klappde.**
Schuko-Steckdose 16 A / 250 V
IP44 mit Klappdeckel als Unterputzausführung.
komplett liefern und montieren
Menge: 5,000 Stk

**01.06.18 Mehrpreis für Steckdose mit erhöhtem Berührungsschutz**
Mehrpreis für Steckdose mit erhöhtem Berührungsschutz
(Kindersicherung) komplett liefern und montieren
Menge: 35,000 Stk

**01.06.19 Not-Aus-Pilzschalter, rastend**
Not-Aus-Pilzschalter
rastend mit Schlüsselentriegelung 230 V/10 A,
Gebrauchskategorie AC 15, mit rotem Pilsdruckknopf, einrastend, entsperrbar mit Schlüssel, beschriftet, in Fronteinbauform integriert in das Flächen-Schalterprogramm mit gelber Zentralplatte,
bestückt mit zwei Kontaktblöcken als 2Ö/2S,
im UP Ausführung
liefern und montieren
Menge: 2,000 Stk

**01.06.20 Klingeltaster**
Klingeltaster 10 A / 250 V
beleuchtet mit Beschriftungsfeld für "Namen" als Unterputzausführung passend zum vorhanden Schalterprogramm
Menge: 1,000 St

**01.06.21 Aufputzgehäuse 1-fach**
Aufputzgehäuse 1-fach
passend zum Schalterprogramm
als Aufputzmontage
Menge: 2,000 Stk

**01.06.22 Aufputzgehäuse 2-fach**
Aufputzgehäuse 2-fach
passend zum Schalterprogramm
als Aufputzmontage
Menge: 1,000 Stk

**01.06.23 Dichtungsflansch/Mehrpreis IP44**
Dichtungsflansch/Mehrpreis IP44
für alle aufgeführten UP-Geräte
Menge: 4,000 Stk

**01.06.24 Herdanschlußdose**
Herdanschlußdose
Unter- und Aufputz, IP44, mit 5 Doppelklemmen 2,5 mm².
komplett liefern und montieren
Menge: 2,000 Stk

**01.06.25 Duroplast-Abzweigkasten bis 5 x 2, 5 mm²**
Duroplast-Abzweigkasten,
halogenfrei mit korrosionsfreien Deckelschrauben,
Schutzart IP 54, mit Zubehör wie Anbaustutzen, mit
Klemmstein 5-pol. bis 5 x 2, 5 mm² oder Wagoklemmen, plombierbar, komplett liefern und betriebsfertig montieren
Menge: 2,000 Stk

**01.06.26 Duroplast-Abzweigkasten bis 5 x 6 mm²**
Duroplast-Abzweigkasten
halogenfrei, mit korrosionsfreien Deckelschrauben,
Schutzart IP 54, mit Zubehör wie  Anbaustutzen,
mit Klemmstein 5-pol. bis 5 x 6 mm².komplett liefern und betriebsfertig montieren
Menge: 1,000 Stk

**01.06.27 Feuchtraum-Abzweigdose 2,5 mm²**
Feuchtraum-Abzweigdose Thermoplast
halogenfrei für 10 Kabeleinführungen, mit 5-pol.
Klemmstein 2,5 mm².
komplett liefern und montieren
Menge: 6,000 Stk

**01.06.28 Wandleuchten-Anschlußdose**
Wandleuchten-Anschlußdose
mit innenliegendem Deckel und Abzweigklemmen.
komplett liefern und montieren
Menge: 2,000 Stk

**01.06.29 Schalter-Klemmdose UP mit Klemmen**
Schalter-Klemmdose UP
mit Klemmen einschl. aller
Befestigungsarbeiten
komplett liefern und montieren
Menge: 48,000 Stk

**01.06.30 Schalter-Klemmdose doppelt UP**
Schalter-Klemmdose doppelt UP
mit Klemmen einschl. aller
Befestigungsarbeiten
komplett liefern und montieren
Menge: 2,000 Stk

**01.06.31 Schalter-Klemmdose für Hohlwand**
Schalter-Klemmdose für Hohlwand
einschl. aller Befestigungsarbeiten und Klemmen.
komplett liefern und montieren
Menge: 32,000 Stk

**01.06.32 Schalter-Klemmdose für Hohlwand doppelt**
Schalter-Klemmdose für Hohlwand doppelt
einschl. aller Befestigungsarbeiten und Klemmen.
komplett liefern und montieren
Menge: 2,000 Stk

#### Titel 01.07 Titel 07, Beleuchtungsanlage

*Hinweis: Kalkulationshinweis Beleuchtungsanlage*
Kalkulationshinweis Beleuchtungsanlage

Dieser Titel  beinhaltet  die  Lieferung  der Leuchten
und Lampen,  wie  im LV beschrieben, frei
Verwendungsstelle.

Die betriebsfertige Montage umfasst neben dem
Klein- und Befestigungsmaterial auch die Prüfung
und Inbetriebnahme.

Die Leuchten sind einschl. Lampen anzubieten,
auch wenn das in der Position nicht besonders
beschrieben ist.

Alle Leuchten sind wärmebeständig verdrahtet und
haben Durchgangsverdrahtung auf  Klemmen geführt.

Die Leuchten haben gemäß Leistungsverzeichnis
elektronische Vorschaltgeräte mit VDE-Zeichen.

Alle Aufbauleuchten müssen das F-Zeichen tragen.

Kunststoffwannen müssen aus vergilbungsfreiem
Methacrylat bestehen und in einem Stück gezogen
sein (nicht geklebt).

Die Leuchten sind mit den entsprechenden
VDE-Prüfzeichen zu liefern. Zu beachten sind folgende
Vorschriften: DIN 57710 / VDE 0710, bzw. EN 60598 / DIN
VDE 0711.

Die Leuchten müssen entsprechend gekennzeichnet sein,
damit ihre Eigenschaften und Herkunft jederzeit
identifiziert werden können.

Angaben:

- Hersteller
- Typ
- Nennspannung
- Nennleistung
- Kennzeichnung der Schutzart
- Symbol der Schutzklassen
- Brandsicherheitszeichen
- Funkentstörhinweis

Die Vorschriften des VdS (Vorschriften, Richtlinien und
Merkblätter des Verbandes der Sachversicherer) sind zu
beachten.

Grundsätzliche Festlegungen

Musterleuchten sind vom Auftragnehmer zu beschaffen, zu
montieren und wieder abzuholen; dem Bauherrn dürfen
dabei keine Kosten entstehen.
Auch die Lichtfarben werden bei der Bemusterung festgelegt.
In die Einzelpreise sind Aufwendungen für
lichttechnische Beratung  und Berechnungen für die
einzelnen Beleuchtungssituationen,
Probebeleuchtung auf der Baustelle sowie das Ermitteln
der genauen Stückzahl einzukalkulieren.

Vor der endgültigen Leuchtenbestellung muss ein
Koordinationsgespräch zwischen der Bauherrschaft, dem
Architekten und den beratenden Ingenieuren stattfinden.

Die im Leistungsverzeichnis angegebenen Stückzahlen
entsprechen dem momentanen Planungsstand, sind aber
unverbindlich.

Folgende Beleuchtungstärken sind vorgesehen und
entsprechend DIN 5035, Teil 1 - 7 einzuhalten.

- Verkehrswege in Gebäuden, 150 Lux mit Anpassung der
  Treppen, Fahrtreppen und Beleuchtungsstärke an
  geeignete Verkehrswege und benachbarte Räume
- haustechnische Anlagen  100 bis 300 Lux
- Lagerräume 100 bis 200 Lux

Nach Fertigstellung der Beleuchtungsanlage sind  für alle Räume des Objekts,
welche durch den AN mit Leuchten ausgestattet wurden, eine Beleuchtungsmessung
nach DIN 5035-6 durchzuführen. Die Messergebnisse sind in Messprotokollen zu dokumentieren.
Beleuchtungsmessung und Zubehör zur Montage sind in den
Gesampreis einzurechnen.

**01.07.1 LED Panel-Einlegeleuchte (Flur, Sanitärräume, Büro)**
LED Panel-Einlegeleuchte
mit Nanoprismatischer Abdeckung UGR<19
Rahmen aus aluminium, weiß lackiert
Maße 622x622x15 ET: 55 mm
LEDs 3000K CRI>80 4400 lm
Systemleistung 35 Watt bei 900 mA
inkl. Konverter, Konstantstrom 900 mA
schaltbar.
Komplett mit allem Zubehör und Befestigungsmaterial
liefern, montieren und betriebsfertig anschließen.
Menge: 36,000 Stk

**01.07.2 LED Panel-Einbauleuchte (Küche)**
LED Panel-Einbauleuchte
Quadratische LED-Einbauleuchte mit transluzenter Abdeckscheibe DW.
Ausführung M84 (625 mm x 625 mm).
Für Systemdecken mit sichtbaren Tragschienen.
Ausführung mit raumseitig erhöhter Schutzart IP54.
Geeignet zur Anwendung in HACCP, IFS und/oder BRC Global Standard Food zertifizierten Unternehmen.
Mit symmetrisch begrenzt breit strahlender Lichtstärkeverteilung.
Lichtstärkeverteilung: direkt
Blendungsbewertung nach UGR-Einstufung (EN 12464-1) < 19.
Bildschirmgerecht gemäß EN 12464-1 durch begrenzte Leuchtdichten L = 3000 cd/m2 für Ausstrahlungswinkel oberhalb 65° rundum.
Leuchtenkörper aus Aluminium-Strangpressprofil.
Farbe Leuchtenkörper: weiß (ähnlich RAL 9016)
Leuchte mit Dämmmaterial bei ta 25°C abdeckbar, ta35 °C ohne Dämmmaterial ebenfalls nutzbar.
Montageort: Systemdecke mit sichtbarer Tragschiene
Mit elektronischem Betriebsgerät, schaltbar
Betriebsgerät gemäß Ökodesign-Anforderungen austauschbar.
Mittlere Bemessungslebensdauer L80 (tq 25 °C) = 100.000 h., Mittlere Bemessungslebensdauer L90 (tq 25 °C) = 50.000 h.
Lichtquelle gemäß Ökodesign-Anforderungen austauschbar.
Leuchtenlichtstrom und Lichtfarbe fest eingestellt.
Bemessungslichtstrom 4200 lm,
Bemessungsleistung 26 W,
maximale Leuchten-Lichtausbeute 162 lm/W.
Leistungsfaktor ? > 0,95,
Farbwiedergabeindex: Ra > 80
Lichtfarbe: neutralweiß
Farbtemperatur: 4000 K
Farborttoleranz (initial MacAdam) = 3 SDCM
Leuchtenmaße (L x B x H): 620 mm, 620 mm, 22 mm.
Schutzklasse (DIN EN 61140): II
Schutzart (DIN EN 60529): IP20
Schutzart raumseitig: IP54
Stoßfestigkeitsgrad nach IEC 62262: IK03,
Prüftemperatur Glühdrahttest gemäß IEC 60695-2-11: 650 °C;
Gewicht: 3.5 kg.
Leuchte 10 Jahre, Ersatzteile (LED-Modul, Betriebsgerät, optisches System) 15 Jahre nach Rechnungsdatum unter Vorbehalt vertretbarer Änderungen, die dem Fortschritt dienen, verfügbar.
Komplett mit allem Zubehör und Befestigungsmaterial
liefern, montieren und betriebsfertig anschließen.
Fabr./Typ: Trilux Arimofit G2 M52DW IP20-840 ET od. glw.
Angebotener Hersteller/Typ:
'..........'
Menge: 6,000 Stk

**01.07.3 Anbauleuchte (Nebenräume)**
Anbauleuchte
Mit elektronischem Betriebsgerät, schaltbar
Geeignet für 230V/DC Gleichspannung
Betriebsgerät gemäß Ökodesign-Anforderungen austauschbar.
Mittlere Bemessungslebensdauer L70 (tq 25 °C) = 50.000 h.
Lichtquelle gemäß Ökodesign-Anforderungen austauschbar.
Leuchtenlichtstrom und Lichtfarbe fest eingestellt.
Bemessungslichtstrom 2700 lm,
Bemessungsleistung 20 W,
maximale Leuchten-Lichtausbeute 135 lm/W.
Leistungsfaktor ? > 0,9,
Farbwiedergabeindex: Ra > 80
Lichtfarbe: neutralweiß
Farbtemperatur: 4000 K
Farborttoleranz (initial MacAdam) = 3 SDCM
Maße (L x B) 1234 mm x 111 mm, Leuchtenhöhe 101 mm.
Schutzklasse (DIN EN 61140): I
Schutzart (DIN EN 60529): IP40
Schutzart raumseitig: IP40
Prüftemperatur Glühdrahttest gemäß IEC 60695-2-11: 650 °C;
Gewicht: 3.6 kg.
ENEC zertifiziert
Komplett mit allem Zubehör und Befestigungsmaterial
liefern, montieren und betriebsfertig anschließen.
Fabr./Typ: Trilux Montigo 1200 O 2500-840 ET od. glw.
Angebotener Hersteller/Typ:
'..........'
Menge: 3,000 Stk

**01.07.4 Anbauleuchte rund mit HF Sensor (Flur)**
Runde LED-Anbauleuchte mit HF Sensor
Sensor-LED-Innenleuchte mit Hochfrequenz-Sensor als Wand- und Deckenleuchte aus PC opal/Kunststoff IP40, 3000 K, Sensor via App deaktivierbar, Innenliegender 360° Hochfrequenz-Sensor; Ø 1  -  10 m Reichweite elektronisch einstellbar; Abschottung der Reichweite durch beiliegende Abdeckbleche möglich; geeignet für Montagehöhe 2,00 - 4,00 m; Durchgangsverdrahtung in der Leuchte vorhanden; Einstellung via: Bluetooth;  mögliche Einstellungen: Reichweite des Sensors, dimmbares Hauptlicht, optionales Grundlicht, Nachlaufzeit und Schwellwert, Softlichtstart, Gruppenparametrierung, Manuell ON / ON-OFF, Nachbargruppenfunktion, Backlight, Orientierungslicht, Backlight, Vernetzung via Bluetooth Mesh; Art der Vernetzung: Master/Master;
Abmessungen (Ø x H): 300 x 55 mm; Versorgungsspannung: 220 - 240 V / 50 - 60 Hz; Leistung: 8,5 W; HF-Sensor: 5,8 GHz; Lichtstrom: 992 lm; Farbtemperatur: 3000 K; Lebensdauer LED (25°C): > 60000 Std; Lichtstromrückgang nach LM80: L80B50; LED Kühlsystem: Passive Thermo Control; Elektronische Skalierbarkeit: Ja; Lichtmessung 2 - 2000 lx; Zeiteinstellung: 5 s - 60 Min.; optionales Grundlicht 1-60 Min., 0 %; Hauptlicht einstellbar: 0 - 100 %; Schlagfestigkeit: IK07; Schutzart: IP40; Schutzklasse: II; Umgebungstemperatur: von -20 bis 40 °C; Herstellergarantie: 5 Jahre
Komplett mit allem Zubehör und Befestigungsmaterial
liefern, montieren und betriebsfertig anschließen.
Fabrikat/Typ: Steinel RS PRO R10 plus SC warmweiß
od.glw.
Angebotener Hersteller/Typ:
'..........'
Menge: 3,000 Stk

#### Titel 01.08 Titel 08, Potentialausgleich

*Hinweis: Kalkulationshinweis*
Kalkulationshinweis

Das Gebäude hat eine Blitzschutz und
erhält eine Erweitrerung der Potentialausgleichsanlage entsprechend den neuesten
Vorschriften der
- VDEW-Richtlinien (0185 Teil 1 + 2)
- ABB-Richtlinien und Leitsätzen
- DIN-Norm
- allen örtlichen, gültigen Behördenvorschriften,
  insbesondere den der örtlichen Brandbehörde
- Richtlinien des Verbandes der Sachversicherer
- geltende Vorschriften der Deutschen Bundespost
- gewerblichen Berufsgenossenschaft
- den Plänen des Fachingenieurs
auszuführen.

Der Bieter kann sich vorab über den Umfang der Arbeiten
und die gebäudespezifischen Gegebenheiten informieren.

Vor Beginn der Arbeiten ist der vorhandene
Fundamenterder auf den zulässigen Erdüberganswiderstand
zu prüfen. Das entsprechende Messprotokoll ist der
Bauleitung zu übergeben.

Die Anlage besteht aus dem äußeren Blitzschutz mit
Fangeinrichtungen, Ableitungen und der Beseitigung
von Näherungen sowie dem inneren Blitzschutz mit
dem Blitzschutz-Potentialausgleich und den
Überspannungsableitern.
Von der Elektrofirma sind die Potentialausgleichschienen zu setzen und die Anschlußfahnen daran
anzuschließen.

Alle Kunststoffteile sind halogenfrei auszuführen

Der gesamte Potentialausgleich für die HKLS-Gewerke
ist durch die Elektrofirma zu erstellen.

Alle Verteilerräume (Elektro und Fernmelde) und
Technikzentralen (HKLS) erhalten
Potentialausgleichsschienen, die untereinander über den
Fundamenterder verbunden sind.

Alle Potentialausgleich-Leitungen sind an den Enden
eindeutig (Ziel, Querschnitt) mit Kabelschildern zu
kennzeichnen.

Die nachstehenden Einheitspreise verstehen sich pro
Stück bzw. pro Meter. Eingeschlossen sind Material,
Kleinteile, Arbeitslohn sowie alle Nebenkosten, z. B.
Fahrtauslagen, Auslösungen, Wegegelder, Fracht- und
Transportkosten für Anlieferungen der Materialien,
Kosten für Aufsichtspersonal usw.

Die Gebäudeabmessungen, Form und Materialien sind aus
den Architektenplänen ersichtlich.

Nach Fertigstellung der Anlage ist das Aufmaß
vorzulegen und mit dem Vertreter des Bauherrn die
Abnahme vorzunehmen.

**01.08.1 Meß- und Prüfbericht nach VDE 0185,**
*** Pauschalposition
Der Meß- und Prüfbericht nach VDE 0185,
anzufertigen und der Bauleitung bzw. dem
Nutzer übergeben.
Inkl. Messung des Erdübergangswiderstands
der Erdleitung/Ableitung und Anfertigung eines
Messprotokolls, Anzahl der Ableitungen (BS und Poti): ca. 20 Stück.
ausführen und liefern
Menge: 1,000 psch

**01.08.2 Potentialausgleichsschiene**
Potentialausgleichsschiene
für den Hauptpotentialausgleich nach DIN VDE 0100 Teil
410 und 540 und den Blitzschutzpotentialausgleich nach
DIN VDE 0618, Teil 1/08.89 mit Kunststoffhaube
plombierbar und Kennzeichnungsmöglichkeit der
Anschlüsse, Kontaktschiene aus Kupfer für folgende
Anschlüsse:
9 x 2,5 - 95 mm2,
1 x Erdungsband 30 x 3,5 mm2,
1 x Rundleiter 7 - 10 mm,
komplett liefern, montieren und anschließen
Menge: 2,000 Stk

**01.08.3 örtlicher Potentialausgleich Technik**
örtlicher Potentialausgleich Technik
komplett mit Aderleitungen, Erdungsschellen
und allem Kleinmaterial betriebsfertig herstellen
Menge: 1,000 Stk

**01.08.4 Band-Erdungsschellen für Kupfer- und Stahlr.**
Band-Erdungsschellen bis 4"
aus NIRO, nach DIN VDE 0100 für Kupfer-
und verzinkte Stahlrohre, Schutzleiteranschluß
bis 2 x 4 bis 2 x 25 qmm,
liefern, montieren und anschließen.
Menge: 2,000 Stk

**01.08.5 Potentialausgleichsanschluß für Lüftungsgerät**
Anschluß Lüftungsgerät/Heizungssystem
an den Potentialausgleich.
Menge: 1,000 Stk

**01.08.6 NHXMH-J 1 x 16 qmm**
NHXMH-J 1 x 16 qmm
liefern und einschl. Befestigungsmaterial
verlegen.
Menge: 30,000 m

**01.08.7 NHXMH-J 1 x 6 qmm**
NHXMH-J 1 x 6 qmm
liefern und einschl. Befestigungsmaterial
verlegen.
Menge: 30,000 m

#### Titel 01.09 Titel 09, Stemmarbeiten, Brandschutz, Stundenlohnarbeiten und Sonstiges

*Hinweis: Kalkulationshinweis Durchbruch- und Schlitzarbeiten*
Kalkulationshinweis Durchbruch- und Schlitzarbeiten

Ausführung von Betondurchbrüchen und Schlitzen in
Wänden und Decken bis zu einer Tiefe von 30 cm,
einschließlich Beistellung der dazu erforderlichen
Werkzeuge und Entsorgung des anfallenden Bauschuttes.

Bohrungen in Balkendecke mit schwerer Schüttung oder
Anfertigen von Bohrungen durch Beton oder Mauerwerk,
einschl. Einmessen und aller Maschinen- und
Nebenkosten.
Die Ausführung darf nur auf Anweisung der örtlichen
Bauleitung und des Statikers erfolgen!
Die entsprechenden Genehmigungen sind
eigenverantwortlich beim Statiker einzuholen.
Wand-/Deckenstärke bis 500 mm.
Bohrungen in Decken müssen immer von unten erfolgen um Ausplatzungen zu vermeiden

**01.09.1 Durchbruch in Holzbalkendecke d=25mm**
Durchbruch in Holzbalkendecke mit schwerer Schüttung bis d=25 mm
Menge: 15,000 Stk

**01.09.2 Durchbruch in Holzbalkendecke d=50mm**
Durchbruch in Holzbalkendecke mit schwerer Schüttung bis d=50 mm
Menge: 5,000 Stk

**01.09.3 Durchbruch in Holzbalkendecke bis d=150mm**
Durchbruch in Holzbalkendecke mit schwerer Schüttung bis d=150 mm
Menge: 2,000 Stk

**01.09.4 Betondurchbruch als Kernbohrung bis d=100**
Betondurchbruch als Kernbohrung
bis d=100 mm.
Menge: 1,000 Stk

**01.09.5 Durchbruch in Mauerwerk bis d=25 mm**
Menge: 10,000 Stk

**01.09.6 Durchbruch in Mauerwerk bis d=50 mm**
Menge: 6,000 Stk

**01.09.7 Durchbruch in Mauerwerk bis d=100 mm**
Menge: 2,000 Stk

**01.09.8 Durchbruch verschließen**
Durchbruch verschließen
Durchmesser bis d=50 mm,
inkl. nicht brennbaren Material oberflächenfertig verschließen
Menge: 5,000 Stk

**01.09.9 Durchbruch verschließen**
Durchbruch verschließen
Maße b240mm x h150mm,
inkl. nicht brennbaren Material oberflächenfertig verschließen
Menge: 1,000 Stk

**01.09.10 Wandschlitz in Mauerwerk Tiefe: 3 cm Breite bis 6cm**
Wandschlitz in Mauerwerk
Tiefe: 2 cm Breite: bis 6 cm.
Menge: 55,000 m

*Hinweis: Kalkulationshinweis Brandschottungen F90:*
Kalkulationshinweis Brandschottungen:

Herstellung von Wand- und Deckenschottungen der
Feuerwiderstandsklasse F90 nach DIN 4102.
für Elektoinstallationsleitungen bis d=60mm und Leerrohre bis M63.
Eine Dauerhafte Kennzeichnung
einer Brandschutzdurchführung oder eines Brandschutzkanals ist jeweils einzukalkulieren.
Die Kennzeichnung muss folgende Angaben enthalten:
Allgemeine bauaufsichtliche Zulassungsnummer,
Verwendung nach Abschnitt des Zulassungsbescheides,
Name des Erbauers/ Errichterfirma
Datum des Einbaus

Das angebotene System muss vom Institut für Bautechnik
bauaufsichtlich zugelassen sein. Die ständige Fremdüberwachung der verwendeten Baustoffe ist
nachzuweisen.
Die zur Verwendung kommenden Hitzeschutzmittel dürfen
nicht zur Rissbildung neigen.

Ebenso muss eine leichte, staubfreie Nachinstallation
gewährleistet sein. Verwendete Dämmschichtbilder müssen
ohne Nachbehandlung alterungsbeständig sein. Nachweise
durch Prüfungszeugnisse einer nach DIN 4102
zugelassenen MPA.

Klassifizierung und Alterungsbeständigkeit des
Schottungsmaterials ist durch einen Prüfbericht einer
staatl. MPA (oder Institut für Bautechnik)
nachzuweisen.
Die Preise gelten für Lieferung und betriebsfertige
Montage von Abschottungen ab 20cm Wand-/Deckenstärke
einschließlich Bezeichnungsschilder und Erstellen eines
Revisionsplanes.
Vor Verschließen der Decken und Wände sind alle Schottungen in einer Fotodokumentation darzustellen und es ist ein Durchgang mit dem zuständigen Brandschutzsachverständigen durchzuführen
und mit Prüfbericht zu bestätigen. Dies ist in die
Einheitspreise einzukalkulieren.
Jedes Brandschott ist nach dem Einbau zu dokumentieren. Die Brandschutzdokumentation ist jeder Gesamtdokumentation in Papier und
digital als CD-Rom (im PDF-Format) beizufügen.
1) Je Brandschott ist ein A4-Blatt zu erstellen mit folgenden Inhalt bzw.
Aussagen:
- Foto vom Brandschott mit Errichterkennzeichnung (Klebeschild)
- Standort des Brandschotts
- Datum des Einbaus
- Name und Unterschrift des Errichters
- Nummer der Bauaufsichtliche Zulassung, Prüfzeugnis od. Prüfbescheid
2) Einmal gesamt:
- Aussagekräftige Grundrisspläne mit den eingezeichneten Brandschotts
- Sämtliche Bauaufsichtliche Zulassungen und Einbauanleitungen
- Erklärung zum fachgerechten Einbau vom Errichter
Anschluss von Geräten

Die Kabeldurchführungen durch Wände und Decken mit Brandschutzanforderungen sind mit zugelassenen
Brandschotts zu schließen. Dieses betrifft in jedem Fall die Geschossdecken sowie die
Wände zum Treppenhaus, den notwendigen Fluren und den zum Fluchtweg gehörenden Räumen.
Die Schottung ist so vorzunehmen, dass spätere Erweiterungen ohne Beschädigung
der bereits verlegten Kabel und Leitungen leicht möglich ist, und der vorgesehene Raumabschluss voll erzielt wird.
Die Halterungen von Kabeltragkonstruktionen können bis zu 50cm von der zu schottenden Wand entfernt sein.
Die Eigenschaften und die Eignung der verwendeten Baustoffe sind mit entsprechenden Prüfzeugnissen nachzuweisen. Die Prüfzeugnisse sind vor der
Installation zur Bestätigung vorzulegen und in den Unterlagen zu dokumentieren.

**01.09.11 Schottung Deckenstanzer**
Schottung Deckendurchbruch
in Holzbalkendecken mit Brandschutzanforderungen
Für Kabel haustechnischer Anlagen.geprüft sind F 30 B und F 60 B nach DIN 4102 T4 (ABG Beantragt), sowie  F90 B(Prüfbericht MPA Sachsen und Gutachterliche Stellungnahme von Ing. Büro Bauer) Das Einbringen der Hülse und das Herstellen entsprechenden Feuerwiderstandsklasse erfolgt gemäß 4.1 MLAR und 4.3 "Erleichterungen". Beim Einsatz intumeszierender Brandabschottungen muss der Deckenstanzer unterseitig bündig abgetrennt werden.
Der Spalt zwischen Deckenstanzer und Unterseite der Decke ist immer mit einem Brandschutzfugenfüller zu verschließen
inkl. Kreisrunder Rohrhülse aus Edelstahl mit
mit selbstschneidender Bohrkrone.
Die Hülse wird mittels Spezialadapter und Kernlochbohrgerät im Bohrverfahren in die Decke eingebracht, ohne
dass der Aufbau der Deckenkonstruktion um die Hülse
herum zerstört wird. Zur Verhinderung des Abgleitens
sind 2 Laschen angebracht, die auf die Dielung
umgeschlagen und verschraubt werden.
inkl. Brandschutzgerechte Leichtbau Durchführung Kabel  Conlit,
Brandschott geprüft Kabel nach DIN 1366-Anhang B brandschutzgerechter Verschluss mit KabelbandageEinzelkabel, und Kabelbündel bis 100 mmbestehend aus:
1 Stück Deckenstanzer 160/ Länge (320/420) 80 mm/LängeSpezial - Rohrhülse aus Edelstahl mit perforierten Sonderlaschen
1 Stück unterseitigem Verschluss mit intumeszierendem  Fugenfüller FP 440, Hersteller: Walraven GmbH
1 Stück brandschutzgerechter mit Kabelbandage Hersteller: Rockwool GmbH Zulassung Z-19.15-1877
1 Stück  Mörtel Verguss volle Länge MG 3

Fabr./Typ DeckenstanzerHersteller:  SWS Fertigung Unternehmergesellschaft, haftungsbeschränktGohliser Straße 5, 01445 Radebeul
info@deckenstanzer.de (info@deckenstanzer.de)
www.deckenstanzer.de
Angebotener Hersteller/Typ:

'..........'
Menge: 4,000 Stk

**01.09.12 Schottung bis 100 / 100 mm**
Schottung für Wand- oder Deckendurchbruch
bis 100 / 100 mm.
Fabrikat/Typ: Hilti CFS-FS Kombi S90 bzw. CFS-BL P Kombi S90 od.glw.
Angebotener Hersteller/Typ:

'..........'

Alle nachfolgenden Schottungen sind vom hier angegeben Fabrikat zu liefern.
Menge: 2,000 Stk

**01.09.13 Schottung bis 100 / 200 mm**
Schottung für Wand- oder Deckendurchbruch
bis 100 / 200 mm.
Menge: 1,000 Stk

**01.09.14 Schottung rund bis d = 50 mm**
Schottung für Wand- oder Deckendurchbruch
rund bis d = 50 mm.
Menge: 15,000 Stk

**01.09.15 Schottung öffnen und wieder verschließen**
vorhandene Schottung öffnen und wieder verschließen
für die nachträgliche Verlegung von jeweils 1-2 Leitungen Durchmesser bis 2cm im Untergeschoss der Bestandsgebäude
Menge: 6,000 Stk

**01.09.16 Revisionsunterlagen erstellen**
Revisionsunterlagen Brandschutz erstellen
Alle Brandschutzmaßnahmen sind in einem Gebäudeplan kenntlich zu machen und dem AG mit beigefügter Fotodokumentation zu übergeben
Menge: 1,000 Stk

**01.09.17 Fotodokumentation**
Fotodokumentation aller
vom AN angefertigte Brandabschottungen in Wänden und Decken sowie verschlossene Durchführungen sind vom AN nach Erstellung einzeln zu fotografieren. Es müssen beide Seiten der Schottungen fotografiert werden. Das Herstellersiegel / Errichtersiegel sowie das Nummernschild der Brandabschottung müssen zusammen fotografiert werden. Das Brandschott mit seiner Belegung und das Nummernschild muss erkennbar und lesbar sein.
Sollten auf einem Foto, aufgrund der Schottgröße und/oder der räumlichen Situation, nicht alle Situationen erfassbar sein, so müssen bis zu vier Teilfotos erstellt werden.
Die Fotos sind so zeitnah mit Abschluss der Baustelle zu erstellen, dass der tatsächliche Zustand (Schott /Belegung ) zum Übergabezeitpunkt erfasst ist.
Die Dateinamen der Fotodateien sollen der Schottnummer entsprechen. Bei mehreren Bildern mit Zusatz a,b,c,d. Die Fotos sind mit Datum- und Zeiteinblendung zu erstellen.
Die Fotodateien, sind soweit keine anderen Angaben vom AG gemacht werden, im Dateiformat .jpg zu erstellen.
Die Dokumentation ist dem AG in vorgenanntem Dateiformat einfach auf CD-Rom und als Ausdruck dreifach in Ordnern zu übergeben.
Menge: 1,000 Stk

*Hinweis: Kalkulationshinweis Stundenlohnarbeiten*
Kalkulationshinweis Stundenlohnarbeiten

1.  Allgemeines
1.1 Stundenlohnarbeiten gemäß DIN 1961 Ausgabe 5/98
  § 15 dürfen nur auf Anforderung bzw. nach ausdrücklicher Genehmigung des aufsichtsführenden
  Vertreters des Auftraggebers ausgeführt werden.
1.2 Stundenlohnzettel (Rapporte) müssen eindeutig
  erkennen lassen:
      - Vor- und Zuname
      - Beruf
      - Lohngruppe (laut Tarif)
      - Arbeitsleistung nach Zeit, Ort und Dauer
      - Verbrauch an Stoffen
      - Benutzung von Maschinen mit genauer
  Leistungsangabe nach Zeit, Ort und Dauer.

**01.09.18 Stundenlohnarbeiten Monteur**
Monteur
sonst wie Position zuvor
in vollem Wortlaut beschrieben.
Menge: 8,000 h

*Hinweis: Anschluss bauseits gelieferter und montierter Motoren,*
Anschluß
bauseits gelieferter und montierter Schaltschränke, Anlagenkomponenten, Motoren, Sonnenschutz-, RWA-Antriebe, Fühler, Thermostate,
Ventile, usw. (nicht für H/L/S/K) inkl. Klein- und Befestigungsmaterial wie Abfangungen, Kabelschuhe, Schrauben etc.

**01.09.19 Anschluß E-Geräte**
Anschluß E-Geräte,
von 5x2,5mm² bis 5x6mm², ca. l= 2,5m
mit Aderendhülsen  an bauseits gelieferte
Geräte anschließen.
Anschlußleitungen liefern und betriebsfertig verlegen
einschl. Klein- und Befestigungsmaterial.
Menge: 2,000

**01.09.20 Anschluß E-Geräte**
Anschluß E-Geräte,
von 3x1,5mm² bis 5x2,5mm², ca. l= 2,5m
mit Aderendhülsen  an bauseits gelieferte
Geräte anschließen.
Anschlußleitungen liefern und betriebsfertig verlegen
einschl. Klein- und Befestigungsmaterial.
Menge: 4,000

**01.09.21 Revisionsunterlagen**
*** Pauschalposition
Revisionsunterlagen,
gemäß Vorbemerkungen Dokumentation
als 3-fach als gebundene Betriebs- und
Wartungsanweisung mit Bestandsplänen
farbig angelegt, 1 Satz pausfähig.
Beschriftungen und Bedienungsanleitungen in
deutscher Sprache.
Komplett in Ordnern mit Inhaltsverzeichnis bestehend
aus folgenden Teilen:
--  Schalt- und Stromlaufpläne jeder
  Anlage mit allen Einbauteilen.

  Bestandszeichnungen als Grundriß M 1:50
  Beschreibung der Anlage

  Anweisungen für Inbetriebnahme,
  Betrieb und Außerbetriebsetzung.

  Meß- und Prüfprotokoll nach VDE 0100
  Teil 610

  Errichter-Bescheinigung nach UVV VGB 4

  Ersatzteilliste mit Bestell-Nr.

  Empfehlung für zu bevorratende Ersatzteile
  (wegen evtl. Lieferzeiten).
Menge: 1,000 psch

**01.09.22 Koordination mit den anderen technischen Gewerken**
*** Pauschalposition
Koordination
mit den anderen technischen
Gewerken für die Erstellung von
Information und Wahrnehmung gemeinsamer
Termine für sämtliche in der Ausschreibung
aufgeführten Leistungen.
z.B.:

- Teilnahme an Koordinationsbesprechungen
- Teilnahme an gemeinsamen Inbetriebnahmeterminen
- Teilnahme an gemeinsamen Abnahmeterminen
  usw.
Menge: 1,000 psch

#### Titel 01.10 Titel 10, Demontage, Freischaltung

**01.10.1 Freischalten Abgang Etagenverteilung**
Freischalten Abgang Etagenverteilung
Freischalten des Abgangs für Beleuchtungs-/
Steckdosenstromkreise an der jeweiligen
Etagenverteilung
Stromkreise werden teilweise zur Wiederverwendung
gesichert.
Kennzeichnung des jeweiligen Sicherungselementes  mit
Aufkleber "Nicht schalten! Es wird gearbeitet!" (Datum,
Unterschrift, Firma)
Demontage inkl. Beräumung und Entsorgung in Abstimmung
mit Bauleitung
Menge: 15,000 Stk

**01.10.2 Kabel/Leitung abklemmen, sichern und beschriften bis 4 mm²**
Kabel/Leitung abklemmen, sichern und beschriften bis 4
mm²
Freischalten, freiklemmen der Stromkreise für
Beleuchtung, Steckdosenkreise, feste elektrische
Einbauten o. ä. bis 5x4 mm², die nicht mehr oder für
andere Zwecke genutzt werden inkl. Kennzeichnung zur
Widerverwendung.
Menge: 8,000 Stk

**01.10.3 Demontage ELT Verteiler**
Demontage Elektroverteiler
als Wandeinbauschrank h bis 1,2m, b bis 0,8m, t bis 0,25m einschließlich Freischalten aller Zu-/Abgangsleitungen, Demontage zugehöriger Befestigungselemente oder Anschlusseinrichtungen sowie Trennung der zum Gerät führenden Leitungen und Demontage von Einbaudosen sowie Abdeckungen. Das demontierte Gerät ist dem Auftraggeber auf Anforderung komplett einschließlich allem demontierten Zubehör zu übergeben. Wird eine Übergabe an den Auftraggeber nicht erwünscht, ist das Gerät einschließlich allem Zubehör fachgerecht zu entsorgen.
Menge: 1,000 Stk

**01.10.4 Demontage Leuchte**
Demontage Leuchte
ein- bis zweilampig, für Leuchtstofflampen oder als LED Ausführung inkl. Beräumung und sachgerechter
Entsorgung der Leuchtmittel, Leuchte zur
Wiederverwendung lagern oder nach Freigabe entsorgen.
Menge: 30,000 Stk

**01.10.5 Installationsrohr/Leitungsführungskanal**
Installationsrohr bis M50
Leitungsführungskanal bis 60x110mm
inkl. Befestigungsmaterial demontieren,
abfahren und fachgerecht entsorgen.
Menge: 30,000 m

*Hinweis: Kalkulationshinweis*
Demontage von Kabel und Leitungen
in Verlegeart:
- auf Putz,
- unter Putz,
- in Schutzrohr,
- in Leitungskanal,
- in Kabeltrassen oder
- Trockenbauwänden
Das demontierte Kabel ist in einheitliche Stücke mit einer Länge von je 2 bis 5 m zu trennen und zum Zweck der Aufmaßprüfung an einer Stelle im Gebäude zu sammeln.Vor dem Abtransport der Kabelreste ist mit der Bauleitung ein Termin zur örtlichen Aufmaßkontrolle zu vereinbaren. Ohne Aufmaßkontrolle durch die Bauleitung entsorgte Leitungen können nicht zur Abrechnung gelangen. Die Kabelreste sind Eigentum der Charité und werden nach Terminabstimmung dem Auftraggeber übergeben.

**01.10.6 Leitungen und Kabel bis 5*2,5 mm²**
Leitungen und Kabel bis 5*2,5 mm²
freischalten, demontieren,
abfahren und fachgerecht entsorgen
Menge: 365,000 m

**01.10.7 Leitungen und Kabel bis 5*25 mm²**
Leitungen und Kabel bis 5*25 mm²
freischalten, demontieren,
abfahren und fachgerecht entsorgen
Menge: 20,000 m

**01.10.8 Leitungen und Kabel bis 5*70 mm²**
Leitungen und Kabel bis 5*70 mm²
freischalten, demontieren,
abfahren und fachgerecht entsorgen
Menge: 5,000 m

**01.10.9 Fernmeldeleitung bis 4x2x0,8**
Fernmeldeleitung bis 4x2x0,8
freischalten, demontieren,
abfahren und fachgerecht entsorgen
Menge: 120,000 m

*Hinweis: Kalkulationshinweis*
Kalkulationshinweis

Deckenelemente von Kassettendecken verschiedener Fabrikate und Ausführungen für Kabelverlegung öffnen und nach erfolgter Kabelverlegung wieder vorschriftsgemäß schliessen.
Es ist darauf zu achten, dass die Deckenplatten weder beschädigt noch verschmutzt werden. Die Öffnungen in den Decken sind unmittelbar nach den Verlegearbeiten zu schließen. Beim Öffnen oder Schließen anfallender Staub oder sonstige Verunreinigungen sind sofort zu entfernen bzw. bei den Arbeiten abzusaugen. Teilweise herausgenommen Deckenelemente sind so zu sichern, dass ein herabstürzen ausgeschlossen ist.
Sind Deckenplatten vorübergehend zwischenzulager so muss die Lagerung so erfolgen, dass Flucht- und Rettungswege jederzeit frei bleiben, keine Stolper- oder Sturzgefahr für Passanten entsteht und die Deckenplatten jederzeit vor Beschädigung und Verschmutzung geschützt sind. Die Arbeiten an den Decken sind ausschließlich mit sauberen Handschuhen auszuführen.
Die Vorhaltung aller benötigten Werkzeuge und Hilfsmaterialien, Leitern, Schutzfolien für abgelegte Deckenplatten sowie Schutzhandschuhe sind Bestandteil des Leistungsumfangs und in den Einheitspreis einzukalkulieren.

**01.10.10 Deckenplatten aufnehmen und wieder verschließen**
Deckenplatten aufnehmen und wieder verschließen
Deckenplatten unterschiedlicher Größe von Einlege-Unterdeckenkonstruktionen in angrenzenden Bereichen für bauseitige Installationsarbeiten aufnehmen, einlagern, säubern und nach Anweisung der BL wieder montieren.
Menge: 12,000 Stk

**01.10.11 Revisionsklappe 40/40 bis 80/80 öffnen und wieder schließen**
Revisionsklappe verschiedener Fabrikate und Ausführungen mit Abmessung von bis 40 x 40 cm bis ca. 80 x 80 cm in Decken oder Wänden öffnen und nach erfolgter Kabelverlegung wieder schliessen.
Menge: 10,000 Stk

**01.10.12 vorhandene Kabelkanäle öffnen und schließen**
vorhandene Kabelkanäle bis 170mm Breite und 70mm Höhe öffnen und wieder schließen
Menge: 15,000 m

### Teil 02 Teil 02, Fernmelde-/Informationstechnik

#### Titel 02.02 Titel 02, Brandmelder

**02.02.1 Batterierauchmelder**
Rauchmelder nach DIN EN 14604 und VdS
zur Früherkennung von Schwelbränden und offenen
Bränden mit Rauchentwicklung im Innenbereich.
Spannungsversorgung: 9 V Lithiumbatterie U9VL-J
(im Lieferumfang), für Gebrauchdauer von 10 Jahren,
Testfunktion. Zyklische automatische
Funktionsüberprüfung. Batterieüberwachung und Meldung
(30 Tage) Anbindung an externe Systeme, sowie
Vernetzung von bis zu 40 Detektoren über Relaismodul
möglich, auch per Funk-/Vernetzungsmodul koppelbar
Akustischer Alarm über eingebaute Hupe (85 dBA).
VdS-Zertifizierung G202063, geprüft nach DIN EN 14604
Inkl. Befestigungsmaterial.
Bedienelemente: Funktionsknopf (LED)
Anzeigeelemente: LED Anzeige
Physikalische Eigenschaften:
Schutzart Gerät: IP 30
Temperaturbereich Gerät: 5 °C - 45 °C
Farbe/Bezeichnung: weiß
Hersteller: Jung
liefern und mit je 2 Betondübeln und Schrauben
betriebsbereit montieren
Menge: 18,000 St
